# Tiefbau 2026
Angebotsaufforderung (GAEB DA XML 3.2, DA83)
Währung: EUR
Erstellt mit: G&W CALIFORNIA PRO, CALIFORNIA PRO V13.1.11, 23.02.2026

## Rahmenvertrag 2026/2028
Datum: 23.02.2026

*Hinweis: Leistungsverzeichnis Maßnahme Stamm LV aufgestellt durch: Stadt Mönchengladbach Der Oberbürgermeister Fachbereich 66 - Straßenbau und Verkehrstechnik - Grundlage: Stamm LV Stadt Mönchengladbach Version 2017.01*
Leistungsverzeichnis

Rahmenvertrag über Erdbau- und Straßenbauarbeiten für die Verkehrstechnik im Stadtgebiet von
Mönchengladbach
2026 / 2028

aufgestellt durch:  Stadt Mönchengladbach
  Der Oberbürgermeister

  Fachbereich 66
        - Straßenbau und Verkehrstechnik -

  Abteilung 66.30
        - Verkehrs- und Kommunikationstechnik-

  H.  Ruschke

  Grundlage:  Stamm LV
  Stadt Mönchengladbach
  Version 2017.01

*Hinweis*
Vorbemerkung zum Leistungsverzeichnis

Rahmenvertrag über Erdbau- und Straßenbauarbeiten für die Verkehrstechnik im Stadtgebiet von Mönchengladbach 2026 / 2028

1. Allgemeine Beschreibung der Leistung

1. Allgemeines
Die in dieser Ausschreibung ausgeschriebenen Leistungen beziehen sich auf Erdbau-, Straßenbau-, Kabelverlege und Maststellarbeiten im öffentlichen Verkehrsraum. Alle erforderlichen Elektroarbeiten sind nicht Bestandteil dieser Ausschreibung und werden vom AG separat beauftragt.
Die ausgeschriebenen Mengen müssen in einer noch nicht vorhersehbaren Anzahl an Einsatzorten für Unterhaltungsarbeiten und Unfallschäden ausgeführt werden. Dies bedeutet das die Leistungen zu einem Teil im Zuge von Kleinstbaustellen oder Tagesbaustellen ausgeführt werden müssen. Beim Austausch der Beleuchtungsmasten ist darauf zu achten das der Austausch nur in Verbindung mit den erforderlichen Elektroarbeiten ausgeführt werden können.
Diese Einsatzorte können sich im gesamten Stadtgebiet befinden.
Zusätzlich müssen die ausgeschriebenen Mengen an weiteren ca.60 Einsatzorten ausgeführt werden die sich folgendermaßen aufteilen..
Im gesamten Stadtgebiet befinden sich ca. 40 Kabelschäden der Straßenbeleuchtung und ca. 10 Straßenzüge wo Holzmasten durch Stahlmasten ersetzt werden müssen.Im gesamten Stadtgebiet müssen an unterschiedlichen Straßenzüge LWL-Kabel verlegt werden.
Im Stadtgebiet müssen an 10 Kreuzungen Lichtsignalanlagen umgebaut werden.

Arbeiten für die Straßenbeleuchtung im gesamten Stadtgebiet (Rückbau von Holzmasten)
Im gesamten Stadtgebiet müssen Holzmaste demontiert und durch Stahlmasten ersetzt werden. Zur Neuherstellung der Beleuchtungsanlage müssen auf diesen Strecken Kabelgräben hergestellt und Kabelschutzrohre verlegt werden. Nach dem Verlegen der Kabelschutzrohre muss ein Beleuchtungskabel in die Rohre eingezogen werden.Hierbei handelt es sich um Strecken von unterschiedlichen Längen von 50 m bis 400 m. Bei dem größten Teil dieser Strecken müssen Kabelgräben ohne Oberflächenarbeiten hergestellt werden.
Die Demontage der Holzmaste sind nicht Bestandteil dieser Ausschreibung, diese Arbeiten werden durch einen anderen Auftragnehmer ausgeführt dieser wird vom AG separat beauftragt und koordiniert.
An allen diesen Einsatzorten müssen folgende Arbeiten durchführen:

Arbeiten für die Straßenbeleuchtung im gesamten Stadtgebiet (Rückbau von Netzmuffen und Verlegung von Beleuchtungskabel)
Im gesamten Stadtgebiet müssen an ca. 40 Standorten Kabelgräben in Einzellängen zwischen 10 m und 60 m mit Oberflächenarbeiten hergestellt werden.  Nach dem Verlegen muss ein Beleuchtungskabel in die Rohre eingezogen werden. An unterschiedlichen Standorten müssen Netzmuffen freigelegt werden.  Zusätzlich müssen an vorhandenen Beleuchtungsmasten die Netzanschlusskabel bis zum Niederspannungskabel freigelegt werden. Zum Entfernen der Netzanschlüsse und Anschluss der neuen Beleuchtungskabel müssen diese Einsatzorte min. 5 Arbeitstage abgesichert werden.
An allen diesen Einsatzorten müssen folgende Arbeiten durchführen:
Kabelgraben herstellen
Gehweg- und Fahrbahnoberflächen aufnehmen und herstellen
Kabelschutzrohre verlegen
Beleuchtungskabel in Kabelschutzrohre einziehen
Muffenlöcher herstellen
Kabelschutzrohre auf Durchgängigkeit prüfen

Arbeiten für die Straßenbeleuchtung im gesamten Stadtgebiet (Kabelschäden):
An ca. 40 Einsatzorten bestehen Kabelschäden am Beleuchtungskabel. Die Kabel befinden sich im Bereich der Geh- und Radwege. Zur Beseitigung der Kabelfehler müssen zwischen den Beleuchtungsmasten Kabelschutzrohre verlegt werden. Nach dem Verlegen muss ein Beleuchtungskabel in die Rohre eingezogen werden. Bei den Einsatzorten belaufen sich die Einzellängen der Kabelgräben zwischen 30 m und 90 m.
Kabelgraben herstellen
Gehweg- und Fahrbahnoberflächen aufnehmen und herstellen
Kabelschutzrohre verlegen
Beleuchtungskabel in Kabelschutzrohre einziehen

Arbeiten am Vitus-Netz
LWL-Kabel in vorhandene und neu zu verlegende Kabelschutzrohre einziehen.

Arbeiten an Lichtsignalanlagen:
Umbau von 10 Lichtsignalanlagen und eine unbekannte Menge von Unfall- und Vandalismusschäden beseitigen.
Peitschenmaste ausbauen und setzen
Signalmaste ausbauen und setzen
Schaltschränke setzen
Kabelabzweigkästen liefern und setzen
Gehwegoberflächen aufnehmen und herstellen
Kabelschutzrohre auf Durchgängigkeit prüfen
Kabel in Kabelschutzrohre einziehen

2. Angaben zur Baustelle

2.1 Lage der Baustelle
Im gesamten Stadtgebiet von Mönchengladbach
2.2 Zugänge, Zufahrten
Die Zufahrt zur Baustelle erfolgt somit über öffentliche Straßen. Es ist deshalb besonders darauf zu achten, dass die Zufahrten sauber gehalten werden. Unvermeidbare Verunreinigungen sind umgehend zu beseitigen.

Zusätzliche Oberflächenbefestigungen, welche der Auftragnehmer zur Herstellung der ausgeschriebenen Leistungen, als notwendig erachtet
(z.B. zusätzliche Baustraßen) sowie der Rückbau vorstehender Maßnahmen und die Wiederherstellung des Urzustandes gehen zu seinen Lasten.

2.3 Baustelleinrichtung und Baustellenversorgung
Die Baustelleneinrichtung hat gem. Arbeitsstättenverordnung (ArbStättVo), den Arbeitsstätten-Richtlinien (ASR) und den bauberufsgenossenschaftlichen Vorschriften zu erfolgen.

Die notwendige Anschlussmöglichkeiten für Energie- und Wasserversorgung der Baustelle hat der Auftragnehmer vorab mit dem jeweiligen Versorgungsträger abzuklären. Die Kosten für etwaige Anschlüsse und den Verbrauch trägt der Auftragnehmer.

2.5 Gewässer und Wasserschutzzonen

Es sind die einschlägigen Vorschriften über das Lagern von Wasser gefährdenden Flüssigkeiten strikt einzuhalten.
Alle auf der Baustelle befindlichen Baugeräte und -maschinen sind regelmäßig auf eventuelle Öl- und Treibstoffverluste zu untersuchen; ggf. sind sofort Maßnahmen zum Auffangen von Ölen und Treibstoffen zu treffen
Entsteht trotzdem durch Öl- und Treibstoffverlust an Baugeräten und -maschinen eine Gewässergefährdung, ist dies unverzüglich der unteren Wasserbehörde anzuzeigen und es sind entsprechende Sofortmaßnahmen einzuleiten.

Eine Versickerung von dem auf der Baustelle anfallenden Abwasser (WC, Waschwasser usw.) ist nicht gestattet. Das Abwasser muss gesammelt und fachgerecht entsorgt werden.

2.6 Baugrundverhältnisse
Die auszuführenden Erdarbeiten sind gemäß DIN 4020 den Baumaßnahmen der Geotechnischen Kategorie 1 (GK 1 - Kleiner Erdbau) zuzuordnen
b) Bei der vorliegenden Baumaßnahme wurde aufgrund der Vielzahl der Einsatzorte auf eine weitergehende geotechnische Untersuchung verzichtet.

Die Auswahl der erforderlichen Bauverfahren und Geräte zur Erfüllung der in der Leistungsbeschreibung aufgeführten Leistungspositionen durch den AN können auf der Grundlagen der nachfolgend beschriebenen Homogenbereiche ermittelt werden.

Homogenbereich B entspricht Bkl. 3 - 5 nach DIN 18300 (2012),

Homogenbereich C entspricht Bkl. 3 - 5 nach DIN 18300 (2012)

| Bodenart / 3) | Homogen / bereich | Bodengruppe nach / DIN 18196 | Steine, Blöcke, große Blöcke / [M.-%] | Konsistenz / Lagerungsdichte |
| --- | --- | --- | --- | --- |
| Oberboden | A | OU | - 1) | steif bis locker |
| Auffüllböden mit bodenfremden Bestandteilen / (Bauschutt, Straßenaufbruch, ungebundene Tragschichten, Schlacken usw.) | B | kann alle Bodenarten wie Sande, Kiese und Schluffe betreffen | - 2) | mitteldicht bis sehr dicht / weich bis halbfest |
| Sande mit kiesigen Beimengungen | C | SE / SW / SI | - 1) | mitteldicht bis dicht |
| Sande mit schwach schluffigen bis schluffigen Beimengungen | C | SU | - 1) | mitteldicht bis dicht |
| Sande mit stark schluffigen Beimengungen | C | SU* | - 1) | mitteldicht bis dicht |
| Kiese mit sandigen Beimengungen | C | GE / GW / GI | - 1) | mitteldicht bis sehr dicht |
| Kiese mit schwach schluffigen bis schluffigen Beimengungen | C | GU | - 1) | mitteldicht bis sehr dicht |
| Kiese mit stark schluffigen Beimengungen | C | GU* | - 1) | mitteldicht bis sehr dicht |
| Schluffböden mit sandigen und tonigen Beimengungen | C | UL / UM | - 1) | weich bis halbfest |

1) kommen in der Regel im Stadtgebiet nicht vor, sind aber mit bis zu 10 M.-% zu kalkulieren
2) In Auffüllböden ist mit einem Anteil von 10 - 30 M.-% zu kalkulieren!
3) sind Böden gemäß DepV mindestens nach DK I zu entsorgen, so sind sie als eigener Homogenbereich D zu behandeln
2.7 Schutz-Bereiche und -Objekte
Aufgrund der unmittelbaren Nähe der Arbeiten zur flankierenden, älteren Wohnbebauung ist auf den Einsatz geeigneter Verdichtungsgerät zu achten. Beschädigungen an Gebäuden, die aufgrund des Einsatzes von zu schwerem Verdichtungsgerät entstehen, gehen zu Lasten des Auftragnehmers.
2.8 Anlagen im Baubereich

2.9 Öffentlicher Verkehr im Baubereich

Die Bestimmungen des Bundesfernstraßengesetzes (FStrG), des Straßen- und Wegegesetzes des Landes NRW (StrWG NRW), der Straßenverkehrsordnung (StVO) und der Verwaltungsvorschriften zur StVO sowie die "Zusätzlichen Vertragsbedingungen und Richtlinien für Sicherungsarbeiten an Arbeitsstellen an Straßen" (ZTV-SA) und die "Richtlinien für die Sicherung von Arbeitsstellen an Straßen" (RSA) sind zu beachten.

2.10 Kampfmittelverdachtsflächen

Durch die von den Alliierten des zweiten Weltkrieges neu zu Verfügung gestellten Luftbildaufnahmen ist das gesamte Stadtgebiet Mönchengladbach als generelle Verdachtsfläche von Kampfmitteln eingestuft. Da nicht in allen Fällen eine gezielte Luftbildauswertung oder Flächendetektion möglich ist, kann auch keine konkrete Aussage über mögliche Kampfmittelbelastung erfolgen. Hierbei wird auf das "Merkblatt für das Einbringen von Sondierbohrungen im Regierungsbezirk Düsseldorf" des Kampfmittelbeseitigungsdienstes der Bezirksregierung Düsseldorf hingewiesen.

a) Im ausgewerteten Bereich liegen keine Hinweise auf das Vorhandensein von Kampfmitteln vor. Eine Garantie auf Kampfmittelfreiheit kann gleichwohl nicht gewährt werden. Die Erdarbeiten sind mit der gebotenen Vorsicht durchzuführen. Generell sind Bauarbeiten sofort einzustellen sofern Kampfmittel gefunden werden. In  diesem Fall ist die zuständige Ordnungsbehörde 02161/25-6250 o. 6252, der Kampfmittelbeseitigungsdienst Tel.-Nr. 0211-475-0 oder die nächstgelegene Polizeidienststelle unverzüglich zu verständigen.

3. Angaben zur Ausführung

3.1 Verkehrsführung, Verkehrssicherung
Vor Baubeginn der Baumaßnahme ist seitens des Auftragnehmers eine verkehrsregelnde Anordnung beim Amt für öffentliche Ordnung einzuholen. Hierzu sind von einem Sachkundigen (nach MVAS 99) die notwendigen Verkehrszeichenpläne zu erstellen und vorzulegen. Die erteilte verkehrsregelnden Anordnungen sind umzusetzen und zu befolgen. Die Kosten hierfür und die gesamte Verkehrssicherung sind in die entsprechenden Positionen des Leistungsverzeichnisses einzurechnen.

Verkehrssituation und Besonderheiten der Baustellensicherung

Das Risiko der Falschparker liegt beim AN und stellt keine Behinderung
dar. In Absprache mit dem Baubeauftragten der Stadt Mönchengladbach kann
über das Amt für öffentliche Ordnung der Halter ermittelt werden.

Im Bereich der Baustellen besteht sehr starker Kraftfahrzeugverkehr.
Zusätzlich zu den allgemein erforderlichen  Baustellensicherungen sind
die Besonderheiten und Erschwernisse bei Kabelgrabenarbeiten in Bezug  auf die Verkehrssicherung zu berücksichtigen, deren Kosten in die E.P.
einzurechnen sind.
Der Fußgängerverkehr muss im Bereich der Baustelle  jederzeit möglich
sein.
Der Fahrzeugverkehr muss jederzeit in alle Richtungen möglich sein.

Sicherung der Baustelle und ihrer Nebenanlagen:

Die Sicherung der Baustellen erfolgt auf Grundlage der zur
Ausführungszeit gültigen:

- StVG (Straßenverkehrsgesetz)
- StVo (Straßenverkehrsordnung)
- RSA 95 (Richtlinie für die Sicherung von Arbeitsstellen an Straßen)
- ZTV-SA 97 (Zusätzliche Vertragsbedingungen und  Richtlinien für
Sicherungsarbeiten an Arbeitsstellen an Straßen

Verkehrsrechtliche Anordnung, Genehmigungen

3.2 Bauablauf und Bauzeit
Die Reihenfolge und Abwicklung der Arbeiten wird in Absprache mit dem AG mit einer Vorlaufzeit von ca. 4 Wochen gemeinschaftlich festgelegt. Das gilt nicht für Schadensfälle, Unfallschäden, Unterhaltungsarbeiten oder Vandalismus. Diese Arbeiten werden kurzfristig telefonisch oder per Mail beauftragt und müssen innerhalb von 24 Stunden aufgenommen werden (nicht an Wochenenden oder gesetzlichen Feiertagen).

Die Ausführung ist in der Zeit von Mai 2026 bis April 2028 vorgesehen.

3.3 Wasserhaltung

3.4 Stoffe und Bauteile

Bei allen Maßnahmen mit einem Auftragsvolumen von mindestens 100.000 € brutto sind die Prüfzeugnisse aller einzubauenden Schüttgüter (Material der ungebundenen Tragschichten wie Bodenaustausch, Frostschutz- und Schottertragschicht, Bettungs- und Fugenmaterial etc.) spätestens eine Woche vor Baubeginn unaufgefordert der städtischen Projektleitung vorzulegen.

Alle Liefer-, Wiege-, Materialscheine etc. sind dem Auftraggeber zur Kontrolle unaufgefordert bei Rechnungslegung der entsprechenden Positionen vorzulegen, auch wenn sie nicht unmittelbar abrechnungsrelevant sind. Sie dienen ebenfalls als Qualitäts- bzw. Kontrollnachweis der gelieferten und verbauten Materialien.

Des weiteren haben sie zur Anerkenntnis durch den AG folgende Angaben zu enthalten:

- Lieferwerk
- Wiege- /  bzw. Lieferscheinnummer
- Name des Lieferanten
- Name des Empfängers
- Name des Transporteurs
- Brutto- und Nettomassen
- Taramasse (Gewicht des unbeladenen Fahrzeugs)
- Eindeutige Bezeichnung der verwogenen Materialien
- Datum und Uhrzeit der Verwiegung
- Unterschrift des Anlieferers bzw. Empfängers (Wägers)
- Name der Baustelle
- Kennzeichnung des Beförderungsfahrzeuges (amtl. Kennzeichen)

Leistungspositionen, die durch fehlende Unterlagen nicht vollständig dokumentiert sind, werden bei der Rechnungsprüfung nicht anerkannt.

Falls im Leistungsverzeichnis nichts Gegenteiliges ausgeführt ist, beinhalten die Positionen die Lieferung sämtlicher Baustoffe und Materialien sowie alle Nebenkosten, die zur sach- und fachgerechten Durchführung der geforderten Leistungen erforderlich sind.

3.5 Entsorgung und Wiederaufbereitung
Die zu entsorgenden Materialien und Altbaustoffe aus Aushub-, Aufbruch- und Abbruchpositionen sind getrennt einer geeigneten Wiederaufbereitungsanlage bzw. einer Deponie zuzuführen (gemäß den gesetzlichen Abfallbestimmungen nach dem KrW-/AbfG  Stand: 19.07.2007).
Hierzu gehören auch die durch den AN auf der Baustelle anfallenden Abfälle, wie z. B. Schutt und Verpackungsmaterial.

Grundsätzlich kann der AN jede zugelassene Deponie oder Wiederaufbereitungsanlage für die Entsorgung der o.g. Abfälle wählen, wenn er dort die entsprechenden Entsorgungsnachweise (eigener Sammelnachweis) führt bzw. führen darf.
Vor Auftragserteilung ist dem Auftraggeber schriftlich mitzuteilen, welche Materialien wo endgültig aufbereitet bzw. abgelagert werden.
Die endgültige Entsorgung ist dem Auftraggeber in Form von Wiegekarten, Lieferscheinen, Übernahmescheinen etc. der Deponie bzw. Wiederaufbereitungsanlage unaufgefordert vorzulegen.

Steht in den Vorbemerkungen zu Positionen oder in den Leistungspositionen der Textbaustein "..entsorgen.." oder "das Material ist zu laden, transportieren und einer fachgerechten Verwertung zuzuführen", so sind hier die Aufnahme des Materials, der Transport zu den Entsorgungsstellen, die Führung des Entsorgungsnachweises, die Deponie- bzw. Entsorgungskosten oder die Wiederaufbereitung einzurechnen.

Die Kosten für den Transport und die Führung der erforderlichen Entsorgungsnachweise sind in die Einheitspreise der betreffenden Positionen einzurechnen.

Die Deponie-, bzw. Wiederaufbereitungskosten sind in die Einheitspreise der betreffenden Positionen einzurechnen.
Dies gilt für alle im Kapitel 7 genannten Abschnitte.

Die Auswahl der Entsorgungsstelle obliegt dem AN und ist dem AG mindestens 5 AT´s vor Abfahrt des besonders überwachungspflichtigen Materials schriftlich unter Bekanntgabe des Beförderers und der Entsorgungsstelle nebst Beförderer- und Entsorgernummer mitzuteilen. Die Begleitscheine werden vom AG mit den vom AN vorgegebenen Angaben erstellt und als Erzeuger digital signiert.

3.6 Beweissicherung

3.7 Sicherungsmaßnahmen

3.8 Vermessungsleistungen

3.9 Prüfungen und Nachweise

Vom Auftraggeber angeordnete Fremdüberwachungsprüfungen entbinden den Auftragnehmer nicht von seiner Pflicht der Eigenüberwachung. Mit Vorlage der Fremdüberwachungsergebnisse sind dem Auftraggeber unaufgefordert auch die Eigenüberwachungsprüfungen zu übergeben.

3.10 Nachunternehmer und Sicherheits- und Gesundheitskoordinator

Der Auftragnehmer hat die Leistungen im eigenen Betrieb auszuführen.
Sollte der Auftragnehmer einen Nachunternehmer für die Ausführung von (Teil-)Leistungen beauftragen, so ist dieser im Angebot zu benennen. Es wird hier auf Punkt 6 und 7 der Bewerbungsbedingungen der Stadt Mönchengladbach verwiesen.

b) Ebenso wird darauf hingewiesen, dass der Einsatz von Nachunternehmern das Vorhandensein von mehreren Arbeitgebern bedeutet und somit gemäß der "Verordnung über Sicherheit und Gesundheitsschutz auf Baustellen (Baustellenverordnung-BaustellV)" vom 10.06.1998, zuletzt geändert am 23.12.2004, § 3 (1) ein oder mehrere geeignete Koordinatoren zu bestellen sind.

4. Ausschreibungsunterlagen und Rechnungslegung

4.1 Planungsunterlagen

4.2 Ausschreibungsunterlagen

a) Bauhof im Nordpark
Positionstexte, in denen lediglich -Material zum Bauhof fahren- vermerkt ist, ist immer der Bauhof im Nordpark gemeint.
Adresse: 41068 Mönchengladbach Am Nordpark 400. Die Anlieferung oder Abholung von Material muss min. 1 Arbeitstage vorher mit der Bauleitung abgesprochen werden. Auf dem Bauhof stehen zum verladen der Materialien keine Hebevorrichtungen ( Kran, Radlader usw.) zu Verfügung. Der AN muss das Verladen der Materialien mit geeigneten Maschinen selbst organisieren und die Maschinen bereitstellen.

b)  Arbeiten im Wurzelbereich von Bäumen
Im LV ist bei Arbeiten im Wurzelbereich von Bäumen die erforderliche Handschachtung bzw. der Einsatz eines Saugbaggers als Position enthalten.
Bei Wurzeln unter einem Durchmesser von ca. 4 cm ist die Wurzel mit einem sauberen Schnitt zu trennen, um ein "Ausfransen" zu verhindern. In allen anderen Fällen sowie in Zweifelsfällen ist der AN dazu verpflichtet, die Abteilung Grünunterhaltung unter der Telefonnummer 02161 / 25 -6835 oder -6836 zu informieren und weitere Arbeitsanweisungen einzuholen.

c) Entwässerungsanlagen:
Sämtliche Leitungen und Kanalanschlüsse dürfen erst nach Abnahme durch die Bauleitung verfüllt werden. Dies gilt auch für das Setzen von Straßeneinläufen.
Darüber hinaus ist bei neuen Anschlüssen von Anschlussleitungen an das bestehende Kanalnetz (Rohr oder Schacht) die NEW AG, Abt. Kanalbetrieb (Tel. 02166 / 688 -3785, -3246, -3438) zu informieren. Der AN ist dazu verpflichtet, den Kanal- bzw. Schachtanschluss von der NEW AG abnehmen zu lassen. Das Abnahmeprotokoll ist der Bauleitung des AG unverzüglich vorzulegen. Nachträgliches Freilegen des Anschlusses geht zu Lasten des AN.

d) Platten- und Pflasterarbeiten:
Zu allen Positionen mit Platten- und Pflasterarbeiten gilt:
Aus wirtschaftlichen Gründen ist auf ein exaktes Platten-, bzw. Pflastermaß zu achten, um unnötigen Schnitt zu vermeiden. Hierauf ist beim Setzen der Randeinfassungen zu achten.
Es ist bis zum vollständigen Fugenschluss zu verfugen.

e) Bordstein R 15/22 mit r=2 cm:
Zu allen Positionen mit dem Rundbordstein 15/20 mit r = 2 cm gilt, dass alternativ auch ein Rundbordstein mit den Abmessungen 15/19 und 15/22 (jeweils mit
r = 2 cm) verwendet werden kann.
Voraussetzung ist, dass es hierfür ein abgestimmtes Bordsteinprogramm mit den entsprechend benötigten Übergangssteinen gibt und diese passenden Übergangssteine auch verwendet werden.
Außerdem müssen stets die gleichen Bordsteine verwendet werden. Eine Vermischung der angebotenen Alternativen ist nicht erlaubt.

f) Eigenlasten von Baustoffen:
Über alle eingebauten Materialien ist ein Nachweis mit Liefer- und Wiegescheinen bezüglich der Menge und Qualität den Abschlags- und Schlussrechnungen beizufügen. Sofern die Abrechnungsgrundlagen nicht über Flächen oder Volumen bestimmt sind, werden folgende Umrechnungsfaktoren  (to - m³) für verdichtete Baustoffe verbindlich festgelegt:

Böden: 2,0 to/m³
RC-Baustoffe: 2,1 to/m³
Kies-Sand: 2,2 to/m³
Kalksteinschotter: 2,25 to/m³
ungebundene Tragschichten: 2,1 to/m³
Asphaltschichten: 2,4 to/m³
Beton unbewehrt: 2,4 to/m³
Stahlbeton: 2,5 to/m³

4.3 Vom Auftragnehmer zu erstellende bzw. zu beschaffende Unterlagen

Bei vorgesehenen Arbeiten im Erdreich sind durch den Auftragnehmer vor Baubeginn Auskünfte über die Lage von Erdkabeln, Ver- und Entsorgungseinrichtungen jeder Art von den Betreibern/Versorgungsunternehmen einzuholen. Sind genaue (Plan-)Auskünfte nicht vorhanden, so hat der Auftragnehmer das Anzeigen der Leitungen vor Beginn der Arbeiten vor Ort durch den Betreiber / das Versorgungsunternehmen zu veranlassen.

4.4 Abrechnung
Für jeden Einsatzort muss eine separate Rechnung gestellt werden.
Für die Kabelverlegearbeiten im Bereich Uedding braucht nur eine Rechnung erstellt werden.
Für Tagesbaustellen, Sicherungsmaßnahmen sowie Transport von Masten oder Material werden keine Positionen für Baustelleneinrichtungen vergütet.
Verkehrsrechtliche Anordnungen für Unterhaltungsarbeiten, Unfallschäden und Baustellen von kurzer Zeit ( Einsätze die nur über einige Stunden dauern) gilt folgende Möglichkeit: Für diese Art der Einsätze kann beim Amt für öffentliche Ordnung eine Jahresgenehmigung beantragt werden. Die für diese Anordnung anfallende Verwaltungsgebühr wird vom AG vergütet.

5. Normen, Regelwerke und Richtlinien

Es gelten alle einschlägigen Normen, Regelwerke und Richtlinien in der jeweils gültigen, aktuellen Fassung. Bei Verwendung von Altbaustoffen (RCL) ist vor Baubeginn ein Gütezeugnis vorzulegen. Zu berücksichtigen sind folgende Erlasse:

Runderlass des Ministeriums für Umwelt und Naturschutz, Landwirtschaft und Verbraucherschutz (MUNLV) - IV 3-953-26308 - IV 8-1573-30052 und des Ministeriums für Wirtschaft und Mittelstand, Energie und Verkehr (MWEMV) - Vl A3-32-40/45 - vom 09.10.2001: Anforderung an den Einsatz von mineralischen Stoffen aus industriellen Prozessen im Straßen- und Erdbau (MBl.NW. 2001, S. 1472).

Runderlass des Ministeriums für Umwelt und Naturschutz, Landwirtschaft und Verbraucherschutz (MUNLV) - IV 3-953-26308 - IV 8-1573-30052 und des Ministeriums für Wirtschaft und Mittelstand, Energie und Verkehr (MWEMV) - Vl A3-32-40/45 - vom 09.10.2001: Anforderung an den Einsatz von mineralischen Stoffen aus Bautätigkeiten (Recycling-Baustoffe) im Straßen- und Erdbau (MBl.NW. 2001, S. 1494).

Runderlass des Ministeriums für Umwelt und Naturschutz, Landwirtschaft und Verbraucherschutz (MUNLV) - IV 3-953-26308 - IV 8-1573-30052 und des Ministeriums für Wirtschaft und Mittelstand, Energie und Verkehr (MWEMV) - Vl A3-32-40/45 - vom 09.10.2001: Anforderung an die Güteüberwachung und den Einsatz von Hausmüllverbrennungsaschen im Straßen- und Erdbau (MBl.NW. 2001, S. 1508).

Runderlass des Ministeriums für Umwelt und Naturschutz, Landwirtschaft und Verbraucherschutz (MUNLV) - IV 3-953-26308 - IV 8-1573-30052 und des Ministeriums für Wirtschaft und Mittelstand, Energie und Verkehr (MWEMV) - Vl A3-32-40/45 - vom 09.10.2001: Güteüberwachung von mineralischen Stoffen im Straßen- und Erdbau (MBI.NW. 2001, S. 1528).

*Hinweis*
Weitere Normen, Vorschriften und Anmerkungen zur Ausführung

Grundsätzlich sind die anerkannten Regeln der Technik mit den gesetzlichen und behördlichen Bestimmungen, den DIN-Normen, Richtlinien, Merkblättern und den nachfolgenden Zusätzlichen Technischen Vertragsbedingungen und den entsprechenden Technischen Liefer- und Prüfbedingungen bei der Ausführung der entsprechenden Leistungen in der jeweils gültigen, aktuellen Fassung zu beachten, u.a

Gesetzliche und behördliche Bestimmungen

StVO - Die Straßenverkehrsordnung von 1970 in der jeweils neuesten Fassung, insbesondere die §§ 39 bis 43 sowie die dazugehörige Verwaltungsvorschrift.

Zusätzliche Technische Vertragsbedingungen und Richtlinien

ZTV SA - Sicherungsarbeiten an Arbeitsstellen an Straßen
ZTV E-StB - Erdarbeiten im Straßenbau
ZTV SoB- StB - Schichten ohne Bindemittel im Straßenbau
ZTV Beton-StB - Tragschichten mit hydraulischen Bindemittel und Fahrbahnendecken aus Beton
ZTV Asphalt-StB - Verkehrsflächenbefestigungen aus Asphalt
ZTV Pflaster-StB - Herstellung von Pflasterdecken, Plattenbelägen und Einfassungen
ZTV Fug-StB -  Fugen in Verkehrsflächen
ZTV - ING Ingenieurbauwerke
ZTV BEA-StB - Bauliche Erhaltung von Verkehrsflächenbefestigungen - Asphalt
ZTV A-StB - Aufgrabungen in Verkehrsflächen
ZTV-M 13 - Richtlinien für Markierung auf Straßen

Richtlinie für die Sicherung von Arbeitsstellen an Straßen - RSA 95
Richtlinien für die Markierung von Straßen - RMS
Richtlinie für die Anlage von Straßen - Landschaftspflege Teil 4 (RAS - LP 4)
Richtlinien wegweisende Beschilderung außerhalb v. Autobahnen (RWB 2000)

Merkblätter und Arbeitsblätter

M FP 1 - Merkblatt für Flächenbefestigungen mit Pflasterdecken u. Plattenbelägen, Teil 1: Regelbauweise (ungebundene Bauweise)
M 539 - Merkblatt über den Rutschwiderstand von Pflaster u. Platten für den Fußgängerverkehr
M 754 - Merkblatt für die Wiederverwendung von Asphalt (M WA) - 2009

DIN-Normung

DIN EN 1610 Verlegung und Prüfung von Abwasserleitungen und -kanälen
DIN EN 12899-1 Straßennamensschilder
DIN 1451 "Schrift für den Straßenverkehr  Teil 2 in der Fassung vom Mai 1980, VkBl- Verlautbarung Nr. 238, Heft 23/ 1981 und Nr. 150, Heft 15/ 1982.
DIN 6171 "Aufsichtsfarben für Verkehrszeichen"
DIN 67520 - Lichttechnische Mindestforderung an Reflexstoffe für Verkehrszeichen, Teil 2,
DIN 2458 für Stahlrohrpfosten und die DIN 17100 für Baustahl
DIN 50976 Verzinken von Baustahl

Sonstiges

LAGA - Landesarbeitsgemeinschaft Abfall, Einstufung Z0 - Z5
Chemikaliengesetz, - ChemG - vom 16.09.1980  BGB/I  S. 1718
Bundesimmissionsschutzgesetz, - BimSchG -, vom 15.03.1974, (BGB/I s.721).
Arbeitsstoffverordnung - ArbStoffV -vom 11.12.1982, (BGB/I S.144).
Vz Kat 1992 - Katalog der Verkehrszeichen
IVZ- Norm - Aufstellvorrichtungen für Standardverkehrszeichen

*Hinweis*
Änderungen zum Stamm-Leistungsverzeichnis

Aktuell gültige Version 2017.01
Das Leistungsverzeichnis wurde mittels EDV erstellt. Den gesamten Leistungstexten liegt ein Stamm-Leistungsverzeichnis der Stadt Mönchengladbach zu Grunde.
Alle Stammtextpositionen werden in der letzten Summenstufe mit der Ziffer "0" dargestellt und sind in Verbindung mit der Versionsnummer des aktuellen Standes maßnahmenunabhängig gleich.
Freie Texte, sowie der individuellen Maßnahme einmalig angepasste Leistungstexte enden in der letzten Summenstufe mit den Ziffern "1 bis 9" und sind nur für die jeweilige Maßnahme gültig.

Änderungen zur Version 2017.01

1. Verschiebung

ALT  9.2.7.010 bis 9.2.7.080 Positionsverschiebung Einzelpositionen
NEU  9.2.7.020 bis 9.2.7.120 Positionsverschiebung Einzelpositionen

2. Neupositionen / Ersatzpositionen

Entfällt  3.3.2.120 Teer-/Pechhaltige Asphaltschicht lösen, laden .......
NEU  3.3.2.130 Teer-/Pechhaltige Asphaltschicht (EAK 170301) .......
NEU  3.3.2.140 Teer-/Pechhaltige Asphaltschicht (EAK 170302) .......
NEU  6.2.4.030 Aufmerksamkeitsfeld (Noppenpflaster "8" Anthrazit)
NEU  6.2.4.040 Betonsteinpflasterdecke (Fugensicherung), d= 8 cm...
NEU  6.2.4.050 Betonsteinpflasterdecke (Fugensicherung), d= 10 cm...
NEU  6.2.5.030 Betonsteinpflasterdecke (Fugensicherung), d= 8 cm...
NEU  6.2.5.040 Betonsteinpflasterdecke (Fugensicherung), d= 10 cm...
NEU  6.3.2.060 Aufmerksamkeitsfeld (Noppenplatte "32" Anthrazit)
NEU  7.1.1.380 Rampenschwellenstein, Übergang Hochbord liefern, ...
NEU  9.2.7.010 Mastansatzleuchte LED Warmweiß 3000 K, .........

3. Textliche Änderungen

ALT  6.2.2.160 Aufmerksamkeitsfeld (Noppenpflaster "8")..."
NEU  6.2.2.160 Aufmerksamkeitsfeld (Noppenpflaster "8" Lichtgrau)..."

ALT  6.2.7.010 Mosaikpflaster aus Betonpflastersteinen herstellen
NEU  6.2.7.010 Mosaikpflaster als Umpflasterung herstellen

ALT  6.3.2.040 Aufmerksamkeitsfeld (Noppenplatte "32")..."
NEU  6.3.2.040 Aufmerksamkeitsfeld (Noppenplatte "32" Lichtgrau)..."

ALT  Pos. 9.1.2.350 bis 9.1.2.370 "AZK 30 cm x 30 cm........."
NEU  Pos. 9.1.2.350 bis 9.1.2.370 "AZK 35 cm x 35 cm........."

ALT  Pos. 9.1.2.380 bis 9.1.2.390 "AZK 30 cm x 30 cm........."
NEU  Pos. 9.1.2.380 bis 9.1.2.390 "AZK bis 35 cm x 35 cm........."

ALT  Pos. 4.2.2.050 bis 4.2.2.070 "Einbau bis 1,00 m unter GOK"
NEU  Pos. 4.2.2.050 bis 4.2.2.070 "Einbau bis 1,50 m unter GOK"

NEU  Pos. 9.5.1.010 bis  9.5.1.330 "Wegweiser...." und
NEU  Pos. 9.7.1.010 bis  9.7.1.080 "Parkleitsystem...."
  Textliche Ergänzung:
  "Statik auf der Grundlage der örtlichen Gegebenheiten
  erstellen und vor Ausführung dem Auftraggeber zur
  Freigabe vorlegen."

### 1 Baustelleneinrichtung und Baustellensicherung

#### 1.1 Baustelleneinrichtung

*Hinweis: Vorbemerkungen Die Erstellung der Verkehrszeichenpläne richtet sich nach den Vorschriften der StVO, der VwV-StVO sowie den Regelungen der RSA und der ZTV-SA in der jeweils gültigen Fassung. Grundsätzlich sind Verkehrsführungspläne der zuständigen Behörde von den Bauunternehmen vorzulegen (§ 45 Abs.6 StVO). Ausnahmen gelten gemäß Richtlinie Gefahr- und Arbeitsstellen an Straßen. Der genehmigte Verkehrszeichenplan ist auf der Baustelle vorzuhalten und auf Verlangen des Auftraggebers vorzulegen. Alle im Baustellenbereich lagernden Baustoffe, Waren und sonstige Materialien sind ausreichend vor Diebstahl zu schützen.*

##### 1.1.1 Baustelleneinrichtung und Baustellensignalanlage

**1.1.1.010 Baustelleneinrichtung bis 2.000 Euro (Netto) Abrechnungssumme**
Baustelleneinrichtung bis 2.000 Euro (Netto) Abrechnungssumme
Folgende Leistungen sind in dieser Position einzurechnen:
An- Abfuhr, ab- aufladen, aufstellen, abbauen und ggf. umbauen aller für die Bauausführung erforderlichen Einrichtungen wie Geräte, Maschinen, Sozialeinrichtungen, Sanitäreinrichtungen, Lagermöglichkeiten, Sicherungsgeräten- und anlagen. Das Heranbringen von Wasser, Gas und Strom von den durch die Versorgungsträger angegebenen Stellen bis zur jeweiligen Anschlussstelle im Bereich der Baustelle, ausgenommen Einrichtungen für Sonderarbeiten, z. B. Wasserhaltung, Vortriebsarbeiten, usw., jedoch nur, soweit dafür im Leistungsverzeichnis besondere Ansätze enthalten sind.
Die Vorhaltung aller Einrichtungen, Geräte, Maschinen, incl. der Betriebs- Verbrauchs- und Verschleiß Teile und Mittel, ist in den Einheitspreis der jeweiligen Position mit einzurechnen.
Menge: 50,000 St

**1.1.1.020 Baustelleneinrichtung von 2.000 - 12.000 Euro (Netto) Abrechnungssumme**
Baustelleneinrichtung von 2.000 - 12.000 Euro (Netto) Abrechnungssumme
Folgende Leistungen sind in dieser Position einzurechnen:
An- Abfuhr, ab- aufladen, aufstellen, abbauen und ggf. umbauen aller für die Bauausführung erforderlichen Einrichtungen wie Geräte, Maschinen, Sozialeinrichtungen, Sanitäreinrichtungen, Lagermöglichkeiten, Sicherungsgeräten- und anlagen. Das Heranbringen von Wasser, Gas und Strom von den durch die Versorgungsträger angegebenen Stellen bis zur jeweiligen Anschlussstelle im Bereich der Baustelle, ausgenommen Einrichtungen für Sonderarbeiten, z. B. Wasserhaltung, Vortriebsarbeiten, usw., jedoch nur, soweit dafür im Leistungsverzeichnis besondere Ansätze enthalten sind.
Die Vorhaltung aller Einrichtungen, Geräte, Maschinen, incl. der Betriebs- Verbrauchs- und Verschleiß Teile und Mittel, ist in den Einheitspreis der jeweiligen Position mit einzurechnen.
Menge: 50,000 St

**1.1.1.030 Baustelleneinrichtung über 12.000 Euro (Netto) Abrechnungssumme**
Baustelleneinrichtung über 12.000 Euro (Netto) Abrechnungssumme
Folgende Leistungen sind in dieser Position einzurechnen:
An- Abfuhr, ab- aufladen, aufstellen, abbauen und ggf. umbauen aller für die Bauausführung erforderlichen Einrichtungen wie Geräte, Maschinen, Sozialeinrichtungen, Sanitäreinrichtungen, Lagermöglichkeiten, Sicherungsgeräten- und anlagen. Das Heranbringen von Wasser, Gas und Strom von den durch die Versorgungsträger angegebenen Stellen bis zur jeweiligen Anschlussstelle im Bereich der Baustelle, ausgenommen Einrichtungen für Sonderarbeiten, z. B. Wasserhaltung, Vortriebsarbeiten, usw., jedoch nur, soweit dafür im Leistungsverzeichnis besondere Ansätze enthalten sind.
Die Vorhaltung aller Einrichtungen, Geräte, Maschinen, incl. der Betriebs- Verbrauchs- und Verschleiß Teile und Mittel, ist in den Einheitspreis der jeweiligen Position mit einzurechnen.
Menge: 15,000 St

**1.1.1.070 Verkehrszeichen mit Mast aufstellen**
Verkehrszeichen mit Mast aufstellen
Verkehrszeichen mit Mastaufstellung und Bakenfüßen nach StVO
liefern, nach Angaben des AG bzw. der Straßenverkehrsbehörde
standsicher über den Zeitraum der geplanten Bauzeit aufstellen,
unterhalten und nach Beendigung abbauen.
Verkehrszeichen nach StVO Größen 1 - 3
Masthöhe bis 3,50 m mit Bakenfüßen und Verschraubungsmaterial.
Menge: 250,000 St

**1.1.1.080 Verkehrszeichen mit Mast umstellen**
Verkehrszeichen mit Mast umstellen
Vorhandene Verkehrszeichen mit Mast und Bakenfuß nach StVO
und Angabe des AG oder der Straßenverkehrsbehörde umsetzen.
Menge: 100,000 St

#### 1.2 Baustellensicherung

*Hinweis: Vorbemerkungen Die Sicherungsmaßnahmen sind eigenständig durch den AN nach Maßgaben der zuständigen Straßenverkehrsbehörde abzustimmen und zu beantragen. Die Maßnahmen zur Sicherung sowie zur Umleitung und Regelung des öffentlichen Verkehrs mit der erforderlichen Beschilderung und Beleuchtung einschließlich Anlieferung, Vorhaltung, Wartung und Umsetzen der erforderlichen Gebots-, Verbots-, Hinweisschilder usw. aufstellen, sowie während der Bauzeit unterhalten. Die Verkehrszeichenpläne sind gem. RSA, StVO §45 Abs. 1+2ff, VwV-StVO, RILSA und der ZTV -SA nach entsprechender Überprüfung der Örtlichkeit zu erstellen und zur Genehmigung bei der Straßenverkehrsbehörde einzureichen. Die durch Sicherungsmaßnahmen genutzten Flächen sind in den ursprünglichen Zustand zurück zu versetzen.*

##### 1.2.1 Regelpläne gemäß RSA

**1.2.1.010 Erstellung/Einholung Verkehrssicherung nach Regelplänen B I**
Erstellung/Einholung Verkehrssicherung nach Regelplänen B I
Erstellung der Regelplanunterlagen und Einholung der Genehmigung
zur Verkehrssicherung, gemäß Ausführung nach RSA,
Regelpläne B I/1 bis B I/17.
Innerörtliche Straßen, Fahrbahnbereich.
Die Vergütung erfolgt für die verkehrsregelnde Anordnung mit allen
für die Genehmigung erforderlichen Unterlagen und Anlagen.
Die Kosten des behördlichen Genehmigungsverfahrens in die
Aufwendungen einzukalkulieren und wird nicht gesondert vergütet.
Menge: 20,000 St

**1.2.1.020 Erstellung/Einholung Verkehrssicherung nach Regelplänen B II**
Erstellung/Einholung Verkehrssicherung nach Regelplänen B II
Erstellung der Regelplanunterlagen und Einholung der Genehmigung
zur Verkehrssicherung, gemäß Ausführung nach RSA,
Regelpläne B II/1 bis B II/9,
Innerörtliche Straßen, Geh- und Radwegbereich.
Die Vergütung erfolgt für die verkehrsregelnde Anordnung mit allen
für die Genehmigung erforderlichen Unterlagen und Anlagen.
Die Kosten des behördlichen Genehmigungsverfahrens in die
Aufwendungen einzukalkulieren und wird nicht gesondert vergütet.
Menge: 60,000 St

**1.2.1.030 Erstellung/Einholung Verkehrssicherung nach Regelplänen B IV**
Erstellung/Einholung Verkehrssicherung nach Regelplänen B IV
Erstellung der Regelplanunterlagen und Einholung der Genehmigung
zur Verkehrssicherung, gemäß Ausführung nach RSA,
Regelpläne B IV/1 bis B IV/3.
Innerörtliche Straßen, Baustellen von kürzerer Dauer.
Die Vergütung erfolgt für die verkehrsregelnde Anordnung mit allen
für die Genehmigung erforderlichen Unterlagen und Anlagen.
Die Kosten des behördlichen Genehmigungsverfahrens in die
Aufwendungen einzukalkulieren und wird nicht gesondert vergütet.
Menge: 40,000 St

##### 1.2.3 Längs- und Quersicherung

*Hinweis: Vorbemerkungen Die Leistung der Verkehrssicherung nach Regelplänen der RSA B I bis C II umfassen jeweils Längs- und Quersicherung sowie die Schilder und alle Sicherungseinrichtungen gemäß den Regelplänen. Über den Regelplan hinaus gehende Schilder oder Absperrungen die vom AG gesondert angeordnet werden, so werden zusätzlich vergütet.*
Vorbemerkungen

Die Leistung der Verkehrssicherung nach Regelplänen der RSA B I bis C II umfassen jeweils Längs- und Quersicherung sowie die Schilder und alle Sicherungseinrichtungen gemäß den Regelplänen. Über den Regelplan hinaus gehende Schilder oder Absperrungen die vom AG gesondert angeordnet werden, werden zusätzlich vergütet.

**1.2.3.060 Verkehrssicherung RSA B IV, Tagesbaustelle, herstellen**
Verkehrssicherung RSA B IV, Tagesbaustelle, herstellen
Einrichtungen zur Verkehrssicherung und Verkehrsregelung gemäß
Vorgaben der verkehrsrechtlichen Anordnung durch die anordnende
Behörde und nach StVO bei Bauarbeiten auf einbahnigen Straßen
unter Aufrechterhaltung des Verkehrs über die gesamte Bauzeit liefern,
aufbauen, ständig unterhalten und betreiben, umsetzen und abbauen.
Grundlage Regelpläne B IV/1 bis B IV/3,
unter Beachtung der RSA und der ZTV-SA in der aktuellen Fassung.
Wiederholende tägliche Leistung über die gesamte Bauzeit nach
Pkt. 3.2 der Vorbemerkungen
Die Vergütung erfolgt als Pauschale über die besamte Bauzeit
50 v.H. der Pauschale werden nach erstmaliger Einrichtung und 50 v.H.
nach Abschluss der vertraglichen Leistungen berechnet.
Menge: 50,000 St

**1.2.3.090 Längssicherung Fahrbahn herstellen**
Längssicherung Fahrbahn herstellen
Sicherung der Arbeitsstelle als Längssicherung nach StVO/RSA/ZTV-SA
liefern, standsicher aufbauen, über den Zeitraum der geplanten Bauzeit
unterhalten und nach Abschluss der Arbeiten abbauen.
Ausführung nach Regelplänen.
Längsabsperrung doppelseitige Leitbaken mit Bakenfuß (Z 605).
Abstand max. 10,0 m.
Doppelseitige Warnleuchte (Dauerlicht) auf jeder 2. Leitbake.
Menge: 1000,000 m

**1.2.3.110 Quersicherung Fahrbahn herstellen**
Quersicherung Fahrbahn herstellen
Sicherung der Arbeitsstelle als Quersicherung nach StVO/RSA/ZTV SA
liefern, standsicher aufbauen, über den Zeitraum der geplanten Bauzeit
unterhalten und nach Abschluss der Arbeiten abbauen.
Ausführung nach Regelplänen.
Querabsperrung durch Absperrschranke (VZ 600)
mit 3 Doppelseitigen Warnleuchten Gelb (Dauerlicht) bzw
mit 5 Doppelseitigen Warnleuchten Rot (Dauerlicht).
Absperrschranke 250 mm x 2500 mm.
Menge: 100,000 m

**1.2.3.130 Sicherung von Geh-/Radwegen herstellen**
Sicherung von Geh- und Radwegen herstellen
Sicherung der Arbeitsstelle auf Geh- und/oder Radwegen nach
StVO/RSA/ZTV SA liefern, standsicher aufbauen, unterhalten und
nach Abschluss der Arbeiten abbauen.
Ausführung nach Regelplänen.
Quer- und Längsabsperrung durch mobile Absperrung mit Tastleisten
gem. TL - Absturzsicherung (mobil) (H=100 mm) zum Gehweg
(H=250 mm) zur Fahrbahn.
Warnleuchten bei Querabsperrung mit mind. 2 doppelseitigen
Warnleuchten, Abstand max. 1,0 m
Warnleuchten bei Längssicherung mit doppelseitigen Warnleuchten,
Abstand max. 10,0 m.
Menge: 4000,000 m

##### 1.2.5 Überfahrten

**1.2.5.010 Befahrbare Stahlplattenabdeckung herstellen**
Befahrbare Stahlplattenabdeckung herstellen
Befahrbare Stahlplattenabdeckung mit rutschfester Oberfläche
(SRT-Wert >= 55) auf vorhandenen Untergrund in Sandbettung
d= 2 cm flächendeckend auflegen, während der Bauzeit vorhalten
und nach Beendigung der Bauzeit wieder aufnehmen und abfahren.
Die Stahlplatten sind gegen verrutschen zu sichern und in den Wintermonaten durch entsprechende Signalisierung zu kennzeichnen.
Eventuelle Beschädigungen am Untergrund (Auflager) sind durch
den Auftragnehmer fachgerecht zu beseitigen.
Stolperkanten im Fußgängerbereich (>1,5 cm) sind zu beseitigen.
Anrampungen im Hochbordbereich als Asphaltkeil sind im Einheitspreis zu berücksichtigen.
Menge: 30,000 m2

**1.2.5.050 Fußgängerbehelfsbrücke herstellen**
Fußgängerbehelfsbrücke herstellen
Fußgängerbehelfsüberweg mit einer Behelfsbrücke für Fußgänger,
Radfahrer und Rollstuhlfahrer gemäß ZTV-SA liefern, fachgerecht
über Rohrgraben aufbauen, während der gesamten Bauzeit unterhalten
und abbauen.
Behelfsbrückenbreite b=1,00 m,
Maximale Grabenbreite bis 1,70 m
Menge: 50,000 St

### 2 Baufeld vorbereiten

#### 2.3 Bauliche Anlagen abbrechen

##### 2.3.1 Bauliche Anlagen abbrechen

*Hinweis: Vorbemerkungen Die zum Abbruch ausgeschriebenen Massen können in Klein- und/oder Teilmengen anfallen. Dies ist in den Einheitspreisen entsprechend zu berücksichtigen.*

**2.3.1.020 Fundament aus unbewehrtem Beton bis C 25/30 abbrechen, entsorgen**
Fundament aus unbewehrtem Beton bis C 25/30 abbrechen, entsorgen
Vorhandenes Fundament aus unbewehrtem Beton bis C 25/30
verschiedener Abmessungen nach Aufforderung durch den AG
freilegen, abbrechen, ggfs. zerkleinern, aufnehmen, transportieren
und einer fachgerechten Verwertung zuführen.
Geeignetes Verfüllmaterial liefern, einbauen und verdichten.
Abgerechnet wird das Volumen des abzubrechenden Materials.
Menge: 5,000 m3

### 3 Aufbruch / Aufnahme vorh. Materialien

*Hinweis: Vorbemerkungen Der Bodenaushub hat mit geeigneten Geräten nach Wahl des AN zu erfolgen. Bei der Abschachtung werden verschiedene Bodenmaterialien angetroffen. Diese Bodenmaterialien sind für Transport und Einbau getrennt zu laden. Die Zufahrtswege sind von jeglicher Verschmutzung freizuhalten bzw. zu säubern. Das anstehende Planum ist vor Niederschlagswasser zu schützen. Auf die dauerhafte und einwandfreie Abführung des Oberflächenwassers während der Erdarbeiten wird besonders hingewiesen. Die entsprechenden Kosten für die Tagwasserhaltung sind in die Einheitspreise einzukalkulieren.*

#### 3.1 Oberbodenarbeiten

##### 3.1.1 Oberboden abtragen (Homogenbereich A)

*Hinweis: Vorbemerkungen Oberboden nach DIN 18320 entspricht Homogenbereich A und ist mit erhöhtem Bauschuttanteil <10 % anzunehmen. Der geotechnische Untersuchungsbericht (nach DIN EN 1997-2; sofern beiliegend) mit der gewerkspezifischen Bestimmung der Homogenbereiche nach DIN 18320 dient als Grundlage zur Auswahl der erforderlichen Bauverfahren und Geräte zur Erfüllung der in der Leistungsbeschreibung aufgeführten Leistungspositionen durch den AN. Als Kalkulationsgrundlage für die jeweiligen Einzelpositionen können die im Untersuchungsbericht beschriebenen Parameter und Eigenschaften für den zu bearbeitenden Homogenbereich angenommen werden. Sofern kein geotechnischer Untersuchungsbericht vorliegt, sind die in den Vorbemerkungen zum Leistungsverzeichnis angegebenen Parameter als Kalkulationsgrundlage anzunehmen.*

**3.1.1.010 Oberboden abtragen und lagern, bis 30 cm**
Oberboden abtragen und lagern, bis 30 cm
Oberboden ggf. einschließlich Vegetationsdecke abtragen, fördern
und in regelmäßig geformten Mieten locker aufsetzen.
Homogenbereich A
Unrat vorher und während der Arbeiten aussondern, aufnehmen,
transportieren und einer fachgerechten Verwertung zuführen.
Dicke des Abtrages: 0 cm bis 30 cm.
Oberboden fördern und in der Nähe der Baustelle auf Flächen des AN,
die mit LKW erreichbar sind, lagern.
Mittl. Länge des Förderweges bis 0,25 km.
Abgerechnet wird nach Abtragsprofilen.
Menge: 5,000 m3

**3.1.1.020 Oberboden abtragen und entsorgen, bis 30 cm**
Oberboden abtragen und entfernen, bis 30 cm
Oberboden ggf. einschließlich Vegetationsdecke abtragen.
Oberboden aufnehmen, transportieren und einer fachgerechten
Verwertung zuführen.
Homogenbereich A
Dicke des Abtrages: 0 bis 30 cm.
Abgerechnet wird nach Abtragsprofilen
Menge: 20,000 m3

#### 3.2 Boden aufnehmen

*Hinweis: Vorbemerkungen Der geotechnische Untersuchungsbericht (nach DIN EN 1997-2; sofern beiliegend) mit der gewerkspezifischen Bestimmung der Homogenbereiche nach DIN 18300 dient als Grundlage zur Auswahl der erforderlichen Bauverfahren und Geräte zur Erfüllung der in der Leistungsbeschreibung aufgeführten Leistungspositionen durch den AN. Als Kalkulationsgrundlage für die jeweiligen Einzelpositionen können die im Untersuchungsbericht beschriebenen Parameter und Eigenschaften für die zu bearbeitenden Homogenbereiche angenommen werden. Sofern keine geotechnischer Untersuchungsbericht vorliegt, sind die in den Vorbemerkungen zum Leistungsverzeichnis angegebenen Parameter als Kalkulationsgrundlage für die entsprechenden Homogenbereiche anzunehmen. Mit Erschwernissen und Behinderungen durch Versorgungs- und Entsorgungsleitungen ist im innerstädtischen Bereich grundsätzlich zu rechnen.*

##### 3.2.2 Boden lösen, laden und entsorgen (Homogenbereich C)

**3.2.2.020 Boden lösen, laden, entsorgen (LAGA Z1.1-Z1.2)**
Boden lösen, laden, entsorgen (LAGA Z1.1-Z1.2)
Boden profilgerecht lösen, laden, transportieren und einer fachgerechten
Verwertung zuführen
Lösen auch in Klein- und Teilflächen
auch mit mineralischen Fremdbestandteilen > 10 Vol %,
Parameter des Homogenbereich C gem. geotechnischem Bericht /
Vorbemerkungen zum Leistungsverzeichnis
Boden nach LAGA Z1.1 bis Z1.2
Abgerechnet wird nach Abtragsprofilen
Menge: 30,000 m3

**3.2.2.040 Boden in Handschachtung lösen, laden, entsorgen (LAGA Z0)**
Boden in Handschachtung lösen, laden, entsorgen (LAGA Z0)
Boden an kleineren Stellen, wo kein maschineller Einsatz möglich ist,
in Handschachtung profilgerecht lösen, laden, transportieren und einer
fachgerechten Verwertung zuführen
auch mit mineralischen Fremdbestandteilen < 10 Vol %,
Parameter des Homogenbereich C gem. geotechnischem Bericht /
Vorbemerkungen zum Leistungsverzeichnis
Boden nach LAGA Z 0
Abgerechnet wird nach Abtragsprofilen
Menge: 5,000 m3

**3.2.2.050 Boden in Handschachtung lösen, laden, entsorgen (LAGA Z1.1-Z1.2)**
Boden in Handschachtung lösen, laden, entsorgen (LAGA Z1.1-Z1.2)
Boden an kleineren Stellen, wo kein maschineller Einsatz möglich ist,
in Handschachtung profilgerecht lösen, laden, transportieren und einer
fachgerechten Verwertung zuführen
auch mit mineralischen Fremdbestandteilen > 10 Vol %,
Parameter des Homogenbereich C gem. geotechnischem Bericht /
Vorbemerkungen zum Leistungsverzeichnis
Boden nach LAGA Z 1.1 bis Z 1.2
Abgerechnet wird nach Abtragsprofilen
Menge: 5,000 m3

**3.2.2.060 Boden in Handschachtung lösen, laden und entsorgen (nach LAGA Z2)**
Boden in Handschachtung lösen, laden und entsorgen (nach LAGA Z2)
Boden an kleineren Stellen, wo kein maschineller Einsatz möglich ist,
in Handschachtung profilgerecht lösen, laden, transportieren und einer
fachgerechten Verwertung zuführen
auch mit mineralischen Fremdbestandteilen > 10 Vol %,
Parameter des Homogenbereich C gem. geotechnischem Bericht /
Vorbemerkungen zum Leistungsverzeichnis
Boden nach LAGA Z 2
Abgerechnet wird nach Abtragsprofilen
Menge: 5,000 m3

#### 3.3 Tragschichten aufnehmen

*Hinweis: Vorbemerkungen Zu den aufzubrechenden oder zu fräsenden Befestigungen sind alle bituminierten Verkehrs- und Nebenflächen zu zählen. Eine grundsätzliche Unterscheidung der Aufbruchmaterialien nach Trag-, Binder- oder Deckschichten sowie Sonderbauweisen im Asphaltbau findet innerhalb der Ausbaupositionen nicht statt. Der vorhandene Deckenaufbau wie auch Besonderheiten oder evtl. Erschwernisse sind in der Baubeschreibung aufgeführt. Aufbruchstoffe und Fräsgut sind vom Auftragnehmer gemäß Kreislaufwirtschafts- und Abfallgesetz zu einer dafür zugelassenen Anlage oder Einrichtung abgefahren. Der Verbleib bzw. fachgerechte Verwertung ist nachzuweisen. Zwischenlager, Wiederverwendungsstelle und/ oder Recycling-Anlage siehe Vorbemerkungen zum Leistungsverzeichnis. Der Verbleib besonders überwachungsbedürftiger Abfälle und/oder Reststoffe wird mit Begleitschein nachgewiesen. Fräsgut nach Möglichkeit einem Mischwerk zur Wiederverwendung zuführen. Unebenheit der gefrästen Fläche </= 6 mm, gemessen an der 4-Meter-Latte.*

##### 3.3.1 Tragschichten ohne Bindemittel

*Hinweis: Vorbemerkungen Das Aufbrechen, Aufnehmen und Entsorgen von Tragschichten ohne Bindemittel erfolgt auf der Grundlage der beschriebenen Parameter und Eigenschaften eines maßnahmenspezifischen geotechnischen Untersuchungsberichtes. Sofern keine klare Abgrenzung der Tragschichten ohne Bindemittel im Vorfeld festgelegt wird sind diese entsprechend den Auffüllböden des Homogenbereiches B zuzuordnen.*

**3.3.1.010 Tragschicht aufbrechen, aufnehmen, entsorgen, d=10 cm**
Tragschicht aufbrechen, aufnehmen, entsorgen, d=10 cm
Tragschicht aufbrechen, aufnehmen und entsorgen
Aus Mineralstoffen ohne Bindemittel.
Dicke der Tragschicht: bis 10 cm Stärke
Material aufnehmen, transportieren und einer fachgerechten
Verwertung zuführen.
Menge: 400,000 m2

**3.3.1.020 Tragschicht aufbrechen, aufnehmen, entsorgen, d=20 cm**
Tragschicht aufbrechen, aufnehmen, entsorgen, d=20 cm
Tragschicht aufbrechen, aufnehmen und entsorgen
Aus Mineralstoffen ohne Bindemittel.
Dicke der Tragschicht: 0 bis 20 cm (im Mittel 15 cm)
Material aufnehmen, transportieren und einer fachgerechten
Verwertung zuführen
Menge: 600,000 m2

##### 3.3.2 Tragschichten mit bituminösem Bindemittel

**3.3.2.010 Bit. Befestigung aufbrechen, aufnehmen, entsorgen, d=10 cm**
Bit. Befestigung aufbrechen, aufnehmen, entsorgen, d=10 cm
Bitumen gebundene Befestigung aufbrechen, aufnehmen,
Aufbruchstücke zerkleinern und entsorgen.
Fläche = Fahrbahn und Nebenflächen.
Dicke der Bitumen gebundenen Befestigung: bis 10 cm
Dies gilt auch für Klein- und Teilflächen.
Material aufnehmen, transportieren und einer fachgerechten
Verwertung zuführen.
Menge: 50,000 m2

**3.3.2.020 Bit. Befestigung aufbrechen, aufnehmen, entsorgen, d=20 cm**
Bit. Befestigung aufbrechen, aufnehmen und entsorgen, d=20 cm
Bitumen gebundene Befestigung aufbrechen, aufnehmen,
Aufbruchstücke zerkleinern und entsorgen
Fläche = Fahrbahn und Nebenflächen.
Dicke der Bitumen gebundenen Befestigung: 0 bis 20 cm (im Mittel 15 cm)
Dies gilt auch für Klein- und Teilflächen.
Material aufnehmen, transportieren und einer fachgerechten
Verwertung zuführen.
Menge: 20,000 m2

**3.3.2.080 Bitumen gebundene Befestigung schneiden, d=10 cm**
Bitumen gebundene Befestigung schneiden, d=10 cm
Bitumen gebundene Befestigung schneiden.
Deckschicht und bit. Unterlage geradlinig schneiden.
Naßschnitt, mit Motorschneidegerät.
Dicke der Bitumen gebundenen Befestigung: 0 bis 10 cm (im Mittel 7,5 cm)
Menge: 50,000 m

**3.3.2.090 Bitumen gebundene Befestigung schneiden, d=20 cm**
Bitumen gebundene Befestigung schneiden, d=20 cm
Bitumen gebundene Befestigung schneiden.
Deckschicht und bit. Unterlage geradlinig schneiden.
Naßschnitt, mit Motorschneidegerät.
Dicke der Bitumen gebundenen Befestigung: 0 bis 20 cm (im Mittel 15 cm)
Menge: 30,000 m

##### 3.3.3 Hydraulisch gebundene Tragschichten

**3.3.3.010 Betontragschicht lösen, laden und entsorgen, bis 10 cm**
Betontragschicht lösen, laden und entsorgen, bis 10 cm
Tragschicht lösen, laden und entsorgen
Material: Beton ohne Bewehrung.
Dicke der Tragschicht:  bis 10 cm.
Material lösen, laden, transportieren und einer fachgerechten
Verwertung zuführen.
Menge: 30,000 m2

**3.3.3.020 Betontragschicht lösen, laden und entsorgen, d=20 cm**
Betontragschicht lösen, laden und entsorgen, d=20 cm
Tragschicht lösen, laden und entsorgen.
Material: Beton ohne Bewehrung.
Dicke der Tragschicht:  0 bis 20 cm (im Mittel 15 cm)
Material lösen, laden, transportieren und einer fachgerechten
Verwertung zuführen.
Menge: 150,000 m2

#### 3.4 Platten- und Pflasterflächen aufnehmen

##### 3.4.1 Betonpflaster aufnehmen

**3.4.1.010 Pflasterdecke lösen, aufnehmen und entsorgen, bis 8cm**
Pflasterdecke lösen, laden und entsorgen, bis 8 cm
Pflasterdecke einschl. Bettung in verschiedenen Verbänden verlegt,
lösen, laden und entsorgen.
Art = Beton- und Verbundsteinpflaster verschiedene Formate,
ca. 8 cm dick, mit Fugenfüllung
Bettung aus Sand/Splittgemisch.
Sämtliche Steine und übriges Aufbruchgut aufnehmen, transportieren
und einer fachgerechten Verwertung zuführen.
Menge: 10,000 m2

**3.4.1.030 Pflasterdecke lösen, aufnehmen und lagern, bis 8 cm**
Pflasterdecke lösen, aufnehmen und lagern, bis 8 cm
Pflasterdecke einschl. Bettung und Fugenfüllung in verschiedenen
Verbänden verlegt, lösen, aufnehmen, säubern und lagern
Pflasterdicke bis 8 cm.
Verwendbare Steine verschiedener Formate säubern und im
Baustellenbereich sortiert auf Paletten lagern
Bettung aus Sand / Splittgemisch
Übriges Aufbruchgut geht in Eigentum des AN über, ist von der Baustelle
zu entfernen und einer fachgerechten Verwertung zuzuführen.
Menge: 250,000 m2

##### 3.4.2 Betonplatten aufnehmen

**3.4.2.010 Betonplattendecke bis 8 cm lösen, aufnehmen und entsorgen**
Betonplatten bis 8 cm lösen, aufnehmen und entsorgen
Pflasterdecke einschl. Bettung lösen, aufnehmen und entsorgen
Art = Betonplatten verschiedene Formate,
bis 8 cm dick, mit Fugenfüllung.
Bettung aus Sand/Splittgemisch.
Sämtliche Steine und übriges Aufbruchgut aufnehmen, transportieren
und einer fachgerechten Verwertung zuführen
Menge: 500,000 m2

**3.4.2.020 Betonplattendecke bis 8 cm lösen, aufnehmen und lagern**
Betonplatten bis 8 cm lösen, aufnehmen und lagern
Betonplatten einschl. Bettung und Fugenfüllung lösen, aufnehmen,
säubern und im Bereich der Baustelle sortiert auf Platten lagern.
Plattendicke bis 8 cm.
Bettung aus Sand / Splittgemisch
Übriges Aufbruchgut geht in das Eigentum des AN über, ist von der Baustelle
zu entfernen und einer fachgerechten Verwertung zuzuführen.
Menge: 3500,000 m2

##### 3.4.3 Natursteinpflaster aufnehmen

*Hinweis: Vorbemerkungen Die aufzunehmenden Natursteine können verschiedener Art (Granit, Basalt, Porphyr etc.), Größe und/oder Farbausprägung sein. Diesen Unterschieden ist durch eine getrennte Lagerung auf der Baustelle Rechnung zu tragen.*

**3.4.3.020 Kleinpflaster aus Naturstein lösen, aufnehmen und lagern**
Kleinpflaster aus Naturstein aufnehmen und lagern
Natursteinpflaster einschl. Fugenfüllung und Bettung aufnehmen,
Pflaster säubern und im Bereich der Baustelle sortiert lagern
Art = Kleinpflaster aus Naturstein.
Format: Kleinpflaster 7/9, 8/10, 9/11 cm.
Nicht verwendbare Steine und übriges Aufbruchgut gehen in
Eigentum des AN über, sind von der Baustelle zu entfernen und
einer fachgerechten Verwertung zuzuführen.
Menge: 5,000 m2

**3.4.3.030 Mosaikpflaster aus Naturstein lösen, aufnehmen und lagern**
Mosaikpflaster aus Naturstein aufnehmen und lagern
Natursteinpflaster einschl. Fugenfüllung und Bettung aufnehmen,
Pflaster säubern und im Bereich der Baustelle sortiert lagern
Art = Mosaikpflaster aus Naturstein.
Format: Mosaikpflaster 4/6, 5/7, 6/8 cm.
Nicht verwendbare Steine und übriges Aufbruchgut gehen in das
Eigentum des AN über, sind von der Baustelle zu entfernen und
einer fachgerechten Verwertung zuführen.
Menge: 5,000 m2

#### 3.5 Randeinfassung und Rinnen aufnehmen

##### 3.5.1 Randeinfassung aufnehmen

**3.5.1.010 Bordstein aufnehmen und lagern**
Bordsteine aufnehmen und lagern
Beton- oder Naturbordsteine, aller Größen, einschließlich Betonbettung
und Rückenstütze aufnehmen, säubern und im Bereich der Baustelle
sortiert lagern
Material: Hoch- und Rundbord.
auf Betonfundament C 12/15, bis 25 cm dick,
mit einer 15 cm breiten Rückenstütze.
Fundament und übriges Aufbruchgut in Eigentum des AN übernehmen,
von der Baustelle entfernen und einer Wiederverwertung zuführen.
Menge: 10,000 m

**3.5.1.020 Tiefbordstein aufnehmen und lagern**
Tiefbordstein aufnehmen und lagern
Beton- oder Naturbordsteine, aller Größen, einschließlich Betonbettung
und Rückenstütze aufnehmen, säubern und im Bereich der Baustelle
sortiert lagern
Material: Tief- und Flachbordstein.
auf Betonfundament C 12/15, bis 25 cm dick,
mit einer 15 cm breiten Rückenstütze.
Fundament und übriges Aufbruchgut in Eigentum des AN übernehmen,
von der Baustelle entfernen und einer Wiederverwertung zuführen.
Menge: 10,000 m

**3.5.1.040 Randeinfassung aufnehmen und entsorgen**
Randeinfassung aufnehmen und entsorgen
Beton- oder Naturbordsteine, aller Größen, einschließlich Betonbettung
und Rückenstütze aufnehmen.
Material: Hoch-, Rund-, Tief- und Flachbordsteine, Buskapsteine
auf Betonfundament C 12/15, bis 25 cm dick,
mit einer 15 cm breiten Rückenstütze.
Sämtliche Materialien aufnehmen, transportieren und einer fachgerechten Verwertung zuführen.
Menge: 10,000 m

##### 3.5.2 Rinne aufnehmen

**3.5.2.010 Rinnen- oder Abschlussbahn aufnehmen und lagern, bis 16 cm**
Rinnen-, oder Abschlussbahn aufnehmen und lagern, bis 16 cm.
Einreihige Rinnen- oder Abschlussbahn
aus Kunst- oder Natursteinen, in Beton versetzt,
einschließlich Fundament aufnehmen.
Breite bis 16 cm.
Wiederverwendbare Steine säubern und innerhalb der Baustelle lagern.
Nicht wiederverwendbare Steine und übriges Aufbruchgut aufnehmen,
transportieren und einer fachgerechten Verwertung zuführen.
Menge: 5,000 m

#### 3.8 Sichern von Versorgungsleitungen

*Hinweis: Vorbemerkungen Leitungen und Kabel vorsichtig durch Handschachtung gemäß Kabelschutzanweisung aufsuchen, Kabelschutz aus unterschiedlichem Material aufnehmen und zwischenlagern, Leitung ringsum freilegen, aufhängen, abstützen oder umlegen, für die Dauer der Bauarbeiten, auch in Einzelabschnitten. Wenn mit Abweichungen der Leitungen von der bezeichneten Leitungstrasse gerechnet werden muss, gelten die gleichen Vorsichtsmaßnahmen auch neben der vermuteten Leitungstrasse. Mit Abschluss der Arbeiten sind die Versorgungsleitungen wieder fachgerecht im Leitungsgraben zu verlegen, abzusanden (Kabelsand 0/2 bis 0/4) und mit Kabelschutz und Trassenwarnbändern abzudecken Eventuell erforderliche Einmessarbeiten sind vom AN rechtzeitig beim VU anzuzeigen Versorgungsleitungen: - Kabel und Rohre aus verschiedenen Materialien - unter Druck stehend - unter Spannung stehend - Durchmesser bis 200 mm - Aushubtiefe bis 1,00 m unter Gradientenhöhe der Verkehrsfläche - Querende Leitungen bis zu einer Länge von < 5,00 m Es sind alle vorstehenden Arbeiten sonstige Erschwernisse bei den Erd- und Verbauarbeiten, z.B solche wie Handschachtung und Sicherungsmaßnahmen, in die Einheitspreise einzurechnen.*
Vorbemerkungen

Leitungen und Kabel vorsichtig durch Handschachtung gemäß Kabelschutzanweisung aufsuchen, Kabelschutz aus unterschiedlichem Material aufnehmen und zwischenlagern, Leitung ringsum freilegen, aufhängen, abstützen oder umlegen, für die Dauer der Bauarbeiten, auch in Einzelabschnitten.

Wenn mit Abweichungen der Leitungen von der bezeichneten Leitungstrasse gerechnet werden muss, gelten die gleichen Vorsichtsmaßnahmen auch neben der vermuteten Leitungstrasse.

Mit Abschluss der Arbeiten sind die Versorgungsleitungen wieder fachgerecht im Leitungsgraben zu verlegen, abzusanden (Kabelsand 0/2 bis 0/4) und mit Kabelschutz und Trassenwarnbändern abzudecken
Eventuell erforderliche Einmessarbeiten sind vom AN rechtzeitig beim VU anzuzeigen.
Versorgungsleitungen:
- Kabel und Rohre aus verschiedenen Materialien
- unter Druck stehend
- unter Spannung stehend
- Durchmesser bis 200 mm
- Aushubtiefe bis 1,00 m unter Gradientenhöhe der Verkehrsfläche

Es sind alle vorstehenden Arbeiten sonstige Erschwernisse bei den Erd- und Verbauarbeiten, z.B solche wie Handschachtung und Sicherungsmaßnahmen, in die Einheitspreise einzurechnen.

##### 3.8.1 Sichern von Leitungen

**3.8.1.010 Freilegen und Sichern von Versorgungsleitungen, Handschachtung, quer**
Freilegen und Sichern von Versorgungsleitungen, Handschachtung, quer
Freilegen und Sichern der beim Straßenaufbruch bzw. Bodenaushub vorgefundenen, kreuzenden oder schräg zur Baugrube/Baufeld verlaufenden
Versorgungsleitungen durch Handschachtung (Gas-, Strom-, Wasser-,
Fernmelde-, Fernwärmeleitungen etc.)
Vor Beginn der Arbeiten hat sich der AN bei den Versorgungsunternehmen
(VU) über die Lage der Leitungen und der Sicherheitsvorkehrungen zu
erkundigen.
Die Leitungen sind in Sand zu verlegen und mit einem Warnband zu sichern.

Mehrere nebeneinander liegende Versorgungsleitungen, auch unterschiedlicher Transportmedien, bis 3 Stück  innerhalb eines Streifens von 0,50 m
lichter Breite sowie gebündelte Leitungen oder mehrere Leitungen in Formsteinen werden als eine Leitung abgerechnet.

Für die Abrechnung der Leistungen gilt die Voraussetzung, daß die Leitungskreuzungen nach Lage, Anzahl sowie mit Angabe der Art der Leitungen und
Kabel und Bezeichnungen des jeweiligen VU in Aufmaßskizzen nachzuweisen sind.
Diese Nachweise sind der Bauleitung umgehend zur Anerkennung vorzulegen.
Die Bauleitung behält sich vor, eine Bestätigung der Erfordernisse der Leistung seitens des zuständigen VU zu verlangen.

Der AN haftet auch nach Verfüllung und Verdichtung für einen ordnungsgemäßen Zustand, auch dann, wenn Schäden erst nach Beendigung der
Arbeiten auftreten.
Menge: 50,000 m

**3.8.1.020 Freilegen und Sichern von Versorgungsleitungen, Handschachtung, längs**
Freilegen und Sichern von Versorgungsleitungen, Handschachtung, längs
Freilegen und Sichern der beim Straßenaufbruch bzw. Bodenaushub vorgefundenen Versorgungsleitungen durch Handschachtung (Gas-, Strom-,
Wasser-, Fernmelde-, Fernwärmeleitungen etc.)
vor Beginn der Arbeiten hat sich der AN bei den Versorgungsunternehmen
(VU) über die Lage der Leitungen und der Sicherheitsvorkehrungen zu erkundigen.
Die Leitungen sind in Sand zu verlegen und mit einem Warnband zu sichern.

Mehrere nebeneinander liegende Versorgungsleitungen, auch unterschiedlicher Transportmedien, bis 3 Stück  innerhalb eines Streifens von 0,50 m lichter Breite sowie gebündelte Leitungen oder mehrere Leitungen in Formsteinen werden als eine Leitung abgerechnet.

Für die Abrechnung der Leistungen gilt die Voraussetzung, daß die Leitungen nach Lage, Anzahl sowie mit Angabe der Art der Leitungen und Kabel und Bezeichnungen des jeweiligen VU in Aufmaßskizzen nachzuweisen sind.
Diese Nachweise sind der Bauleitung umgehend zur Anerkennung vorzulegen.
Die Bauleitung behält sich vor, eine Bestätigung der Erfordernisse der Leistung seitens des zuständigen VU zu verlangen.

Der AN haftet auch nach Verfüllung und Verdichtung für einen ordnungsgemäßen Zustand, auch dann, wenn Schäden erst nach Beendigung der Arbeiten auftreten.
Menge: 400,000 m

##### 3.8.2 Sichern und Regulieren von Einbauten

**3.8.2.050 Schieber- und Hydrantenkappen in Pflasterflächen regulieren**
Schieber- und Hydrantenkappen in Pflasterflächen regulieren
Schieberkappen (Gas-, Wasser-) und Hydrantenkappen,
in Pflaster- oder Plattenflächen, Höhendifferenz bis zu +/- 20 cm,
regulieren.
In den Einheitspreis sind alle erforderlichen Anpassungs- und
Erdarbeiten einzurechnen.
Unbrauchbare Materialien in Eigentum des AN übernehmen und
einer fachgerechten Verwertung zuführen.
Die Arbeiten an den Gestängen werden von Fachkräften des
Versorgungsunternehmens (NEW) vorgenommen, der AN hat
das VU frühzeitig zu informieren.
Menge: 5,000 St

#### 3.9 Straßenausstattung entfernen

##### 3.9.1 Straßenausstattung entfernen

**3.9.1.010 Einbauteile aus Rohrgeländer ausbauen und lagern**
Einbauteile aus Rohrgeländer ausbauen und lagern
Einbauteile aus Rohrgeländer (z. B. Handlauf, Kniegurt, Pfosten,
Fahrradbügel und Baumschutzbügel einschl. 2 Fundamenten)
ausbauen und im Baustellenbereich lagern.
Höhe bis 1,00 m
Fundamente entsorgen
Übriges Aufbruchgut in Eigentum des AN übernehmen, von der
Baustelle entfernen und einer fachgerechten Verwertung zuführen
Menge: 5,000 St

**3.9.1.020 Absperrpfosten ausbauen und lagern**
Absperrpfosten ausbauen und lagern
Absperrpfosten einschl. evtl. vorhandenen Ketten, Hülsen und
Fundamenten ausbauen und im Baustellenbereich lagern
Fundamente entsorgen
Material aus Holz, Beton oder Stahl.
Pfostenhöhe < 1,20 m über OK Gelände.
Übriges Aufbruchgut in Eigentum des AN übernehmen, von der
Baustelle entfernen und einer fachgerechten Verwertung zuführen
Menge: 10,000 St

**3.9.1.050 Verkehrszeichenpfosten aufnehmen und lagern**
Verkehrszeichenpfosten aufnehmen und lagern
Verkehrszeichenpfosten einschl. Betonfundament aufnehmen
und im Baustellenbereich lagern.
Material aus Stahl.
Pfostenhöhe bis 4,50 m über OK Gelände.
Menge: 5,000 St

**3.9.1.080 Verkehrszeichen demontieren, lagern**
Verkehrszeichen demontieren und lagern
Verkehrsschild von Pfosten demontieren und im Baustellenbereich lagern
Art = Verkehrszeichen an Pfosten.
Menge: 10,000 St

**3.9.1.120 Ausbaumaterialien aufnehmen und entsorgen**
Ausbaumaterialien aufnehmen und entsorgen
Rohrgeländer, Bügel, Poller, Pfosten, Verkehrszeichen, Wegweisungstafel
einschl. Betonfundament im Baustellenbereich lagernd, aufnehmen und einer fachgerechten Verwertung zuführen.
Material: Holz, Beton oder Stahl.
Menge: 10,000 St

### 4 Untergrund, Unterbau, Entwässerung herstellen

#### 4.2 Bodenarten

##### 4.2.1 Oberboden liefern und einbauen

**4.2.1.010 Oberboden liefern, andecken bis 5 cm**
Oberboden liefern, andecken bis 5 cm.
Oberboden liefern und profilgerecht auf Böschungen, Seitenstreifen,
Trennstreifen, Mulden, Verkehrsinseln u.ä. andecken
Einbau bündig mit Fahrbahnrand.
Dicke der Andeckung bis 5 cm.
Abgerechnet wird nach Auftragsprofilen.
Menge: 10,000 m3

##### 4.2.2 Boden liefern und einbauen

**4.2.2.010 Boden, kornabgestuft, nichtbindig, liefern und einbauen**
Boden, kornabgestuft, nichtbindig, liefern und einbauen
Boden, gemäß ZTV-E StB, liefern, profilgemäß einbauen und
maschinell verdichten.
Material:
kornabgestuft, nichtbindig, nach DIN 18196 (GW oder GI)
Sieblinienkörnung 0/32 - 0/45 mm
ausreichend trag- und verdichtungsfähig, frostunempfindlich
nach ZTV -E StB
auf dem Planum des Unterbaues muss ein Verformungsmodul
EV2 min. 45 MPa erreicht werden.
Verdichtungsgrad DPr min. 95 v.H.
Menge: 50,000 m3

#### 4.4 Planum

##### 4.4.1 Erdplanum / Schotterplanum

**4.4.1.010 Erdplanum in Verkehrsflächen herstellen und verdichten**
Erdplanum in Verkehrsflächen herstellen und verdichten
Erdplanum in Fahrbahnflächen herstellen und maschinell verdichten.
Toleranz für Sollhöhe +/- 2 cm
Verformungsmodul EV2 = min. 45 MPa
Menge: 30,000 m2

**4.4.1.020 Erdplanum in Nebenflächen herstellen und verdichten**
Erdplanum in Nebenflächen herstellen und verdichten
Erdplanum in Nebenflächen wie Gehweg-, Radweg-, Garagenhofflächen herstellen und maschinell verdichten
Toleranz für Sollhöhe +/- 2 cm
Verformungsmodul EV2 = min. 45 MPa
Menge: 4000,000 m2

### 5 Tragschichten herstellen

#### 5.1 Tragschichten ohne Bindemittel

##### 5.1.1 Frostschutzschichten und Schichten aus frostunempfindlichem Material

*Hinweis: Vorbemerkungen Frostschutzschichten oder Schichten aus frostunempfindlichen Material müssen den ZTV SoB-StB und die zugehörigen Baustoffe den TL SoB-StB sowie der TL Gestein-StB in den jeweils gültigen Fassungen entsprechen und die genannten Anforderungen erfüllen. Die Korngrößenverteilung ist entsprechend ZTV SoB-StB, Anhang A zu liefern; der untere Sieblinienbereich ist anzustreben. Als Recycling-Baustoffe für Frostschutzschichten und Schichten aus frostunempfindlichem Material sind nur mineralische Stoffe aus Bautätigkeiten der Qualität RCL I zugelassen. Mineralische Stoffe aus industriellen Prozessen oder deren Gemische sowie Beimengungen wassergefährdender Stoffe sind nicht zugelassen. Vor dem Einbau der Frostschutzmaterialien ist das Prüfzeugnis des Schüttgutes (Eignungsprüfung) inkl. Sieblinie vorzulegen.*

**5.1.1.030 Frostschutzschicht (RCL I) 0/45, 120 MPa, Profilausgleich herstellen**
Frostschutzschicht (RCL I) 0/45, 120 MPa, Profilausgleich herstellen
Frostschutzschicht als Profilausgleich für Verkehrsflächen der
Belastungsklassen Bk1,0 bis Bk100 liefern, einbauen und verdichten
Material: rezyklierte Gesteinskörnung (RCL I)
Toleranz für Sollhöhe +0,5/-1,5 cm.
Verformungsmodul EV2 min. 120 MPa
Verdichtungsgrad DPr min. 103 v.H.
Sieblinienkörnung 0/45 mm (unterer Bereich).
Der Einbau erfolgt in Teilflächen und/oder unterschiedlichen Dicken.
Menge: 5,000 t

**5.1.1.040 Frostschutzschicht (RCL I) 0/45, 100 MPa, Profilausgleich herstellen**
Frostschutzschicht (RCL I) 0/45, 100 MPa, Profilausgleich herstellen
Frostschutzschicht als Profilausgleich für Fuß- und Radwege
sowie Nebenflächen liefern, einbauen und verdichten.
Material: rezyklierte Gesteinskörnung (RCL I)
Toleranz für Sollhöhe +0,5/-1,5 cm.
Verformungsmodul EV2 min. 100 MPa
Verdichtungsgrad DPr min. 103 v.H.
Sieblinienkörnung 0/45 mm (unterer Bereich).
Der Einbau erfolgt in Teilflächen und/oder unterschiedlichen Dicken.
Menge: 20,000 t

**5.1.1.070 Frostschutzschicht (Kies-Sand) 0/32, 120 MPa, Profilausgleich herstellen**
Frostschutzschicht (Kies-Sand) 0/32, 120 MPa, Profilausgleich herstellen
Frostschutzschicht für Verkehrsflächen der Belastungsklassen
Bk1,0 bis Bk100 liefern, einbauen und verdichten
Material: Natürliche Gesteinskörnung aus Kies-Sand
Toleranz für Sollhöhe +0,5/-1,5 cm.
Verformungsmodul EV2 min. 120 MPa
Verdichtungsgrad DPr min. 103 v.H.
Sieblinienkörnung 0/32 mm (unterer Bereich).
Der Einbau erfolgt in Teilflächen und/oder unterschiedlichen Dicken.
Menge: 5,000 t

**5.1.1.080 Frostschutzschicht (Kies-Sand) 0/32, 100 MPa, Profilausgleich herstellen**
Frostschutzschicht (Kies-Sand) 0/32, 100 MPa, Profilausgleich herstellen
Frostschutzschicht als Profilausgleich für Fuß- und Radwege
sowie Nebenflächen liefern, einbauen und verdichten.
Material: Natürliche Gesteinskörnung aus Kies-Sand
Toleranz für Sollhöhe +0,5/-1,5 cm.
Verformungsmodul EV2 min. 100 MPa
Verdichtungsgrad DPr min. 103 v.H.
Sieblinienkörnung 0/32 mm (unterer Bereich).
Der Einbau erfolgt in Teilflächen und/oder unterschiedlichen Dicken.
Menge: 20,000 t

##### 5.1.2 Schottertragschichten

*Hinweis: Vorbemerkungen Kies- und Schottertragschichten müssen den ZTV SoB-StB und die zugehörigen Baustoffe den TL SoB-StB sowie der TL Gestein-StB in den jeweils gültigen Fassungen entsprechen und die genannten Anforderungen erfüllen. Die Korngrößenverteilung ist entsprechend ZTV SoB-StB, Anhang B - Kies- und Schottertragschichten zu liefern; der untere Sieblinienbereich ist anzustreben. Als Recycling-Baustoffe für Schottertragschichten sind nur mineralische Stoffe aus Bautätigkeiten der Qualität RCL I zugelassen. Mineralische Stoffe aus industriellen Prozessen oder deren Gemische sowie Beimengungen wassergefährdender Stoffe sind nicht zugelassen. Vor dem Einbau der Schottermaterialien ist das Prüfzeugnis des Schüttgutes (Eignungsprüfung) inkl. Sieblinie vorzulegen.*

**5.1.2.050 Schottertragschicht (RCL I) 0/45, 120 MPa, d=15 cm herstellen**
Schottertragschicht (RCL I) 0/45, 120 MPa, d=15 cm herstellen
Schottertragschicht für Fuß- und Radwege sowie Nebenflächen
liefern, einbauen und verdichten
Material: rezyklierte Gesteinskörnung (RCL I)
Toleranz für Sollhöhe +0,5/-1,5 cm.
Verformungsmodul EV2 min. 120 MPa
Verdichtungsgrad DPr min. 103 v.H.
Sieblinienkörnung 0/45 mm (unterer Bereich).
Einbaustärke 15 cm im verdichteten Zustand
unter Fuß- und Radwege sowie Nebenflächen
in Asphalt- und Pflasterbauweise.
Menge: 1500,000 m2

**5.1.2.070 Schottertragschicht (RCL I) 0/45, 150 MPa, Profilausgleich herstellen**
Schottertragschicht (RCL I) 0/45, 150 MPa, Profilausgleich herstellen
Schottertragschicht als Profilausgleich für Verkehrsflächen der
Belastungsklassen Bk1,0 bis Bk100 liefern, einbauen und verdichten
Material: rezyklierte Gesteinskörnung (RCL I)
Toleranz für Sollhöhe +0,5/-1,5 cm.
Verformungsmodul EV2 min. 150 MPa
Verdichtungsgrad DPr min. 103 v.H.
Sieblinienkörnung 0/45 mm (unterer Bereich).
Der Einbau erfolgt in Teilflächen und/oder unterschiedlichen Dicken.
Menge: 5,000 t

**5.1.2.080 Schottertragschicht (RCL I) 0/45, 120 MPa, Profilausgleich herstellen**
Schottertragschicht (RCL I) 0/45, 120 MPa, Profilausgleich herstellen
Schottertragschicht als Profilausgleich für Fuß- und Radwege sowie
Nebenflächen liefern, einbauen und verdichten
Material: rezyklierte Gesteinskörnung (RCL I)
Toleranz für Sollhöhe +0,5/-1,5 cm.
Verformungsmodul EV2 min. 120 MPa
Verdichtungsgrad DPr min. 103 v.H.
Sieblinienkörnung 0/45 mm (unterer Bereich)
Der Einbau erfolgt in Teilflächen und/oder unterschiedlichen Dicken.
Menge: 5,000 t

**5.1.2.100 Schottertragschicht Kalkstein 0/45, 150 MPa, Profilausgleich herstellen**
Schottertragschicht Kalkstein 0/45, 150 MPa, Profilausgleich herstellen
Schottertragschicht als Profilausgleich für Verkehrsflächen der
Belastungsklassen Bk1,0 bis Bk100 liefern, einbauen und verdichten
Material: Kalkstein (alternativ Basalt, Grauwacke)
Toleranz für Sollhöhe +0,5/-1,5 cm.
Verformungsmodul EV2 min. 150 MPa
Verdichtungsgrad DPr min. 103 v.H.
Sieblinienkörnung 0/45 mm (unterer Bereich).
Einbau erfolgt in Teilflächen und / oder unterschiedlichen Dicken unter
Verkehrsflächen in Asphaltbauweise.
Menge: 10,000 t

**5.1.2.140 Schottertragschicht Naturstein 0/45, 120 MPa, d=15 cm herstellen**
Schottertragschicht Naturstein 0/45, 120 MPa, d=15 cm herstellen
Schottertragschicht für Fuß- und Radwege sowie Nebenflächen
liefern, einbauen und verdichten
Material: Naturstein, Kalksteinfrei (z.B. Basalt, Grauwacke usw.)
Toleranz für Sollhöhe +0,5/-1,5 cm.
Verformungsmodul EV2 min. 120 MPa
Verdichtungsgrad DPr min. 103 v.H.
Sieblinienkörnung 0/45 mm (unterer Bereich).
Einbaustärke 15 cm im verdichteten Zustand
unter Fuß- und Radwege sowie Nebenflächen
unter Verkehrsflächen in Pflasterbauweise.
Menge: 1500,000 m2

**5.1.2.160 Schottertragschicht Naturstein 0/45, 150 MPa, Profilausgleich herstellen**
Schottertragschicht Naturstein 0/45, 150 MPa, Profilausgleich herstellen
Schottertragschicht als Profilausgleich für Verkehrsflächen der
Belastungsklasse BK1,0 bis Bk1,8 liefern, einbauen und verdichten
Material: Naturstein, Kalksteinfrei (z.B. Basalt, Grauwacke usw.)
Toleranz für Sollhöhe +0,5/-1,5 cm.
Verformungsmodul EV2 min. 150 MPa
Verdichtungsgrad DPr min. 103 v.H.
Sieblinienkörnung 0/45 mm (unterer Bereich).
Der Einbau erfolgt in Teilflächen und/oder unterschiedlichen Dicken.
Menge: 10,000 t

**5.1.2.170 Schottertragschicht Naturstein 0/45, 120 MPa, Profilausgleich herstellen**
Schottertragschicht Naturstein 0/45, 120 MPa, Profilausgleich herstellen
Schottertragschicht als Profilausgleich für Fuß- und Radwege sowie
Nebenflächen liefern, einbauen und verdichten
Material: Naturstein, Kalksteinfrei (z.B. Basalt, Grauwacke usw.)
Toleranz für Sollhöhe +0,5/-1,5 cm.
Verformungsmodul EV2 min. 120 MPa
Verdichtungsgrad DPr min. 103 v.H.
Sieblinienkörnung 0/45 mm (unterer Bereich)
Der Einbau erfolgt in Teilflächen und/oder unterschiedlichen Dicken.
Menge: 10,000 t

#### 5.2 Tragschichten mit Bindemittel

*Hinweis: Vorbemerkungen Für das Herstellen bituminöser Tragschichten nach ZTV-Asphalt ist eine Mitverwendung von wiederaufbereitetem bituminösem Oberbaumaterial (Recycling-Verfahren) bis zu einem Anteil von 50 Gew.-% vom Gesamtmischgut zugelassen. Bei Mitverwendung von wiederaufbereitetem bituminiertem Oberbaumaterial gelten die Anforderungen der ZTV-Asphalt und das "Merkblatt für die Wiederverwendung von Asphalt". Vor dem Einbau der bituminösen Baustoffe sind die Eignungsprüfungen des einzubauenden Materials zu übergeben. Nicht mit dem Fertiger zu erreichende Flächen sind von Hand einzubauen. Abrechnung erfolgt nach Einbaudicke und Fläche. Nachweis durch Lieferscheine.*

##### 5.2.1 Vorbereitende Arbeiten und Nachbehandlung

**5.2.1.010 Verkehrsflächen reinigen**
Verkehrsflächen reinigen
Verschmutzte Verkehrsflächen maschinell, soweit die Verschmutzungen nicht vom AN verursacht sind reinigen,
bei kleineren Flächen auch von Hand reinigen,
Kehrgut wird Eigentum des AN und ist einer fachgerechten
Verwertung zuführen.
Menge: 30,000 m2

**5.2.1.040 Polymermodifizierte Bitumenemulsion aufsprühen, 300 - 500 g/m²**
Polymermodifizierte Bitumenemulsion aufsprühen, 300 - 500 g/m²
Polymermodifizierte Bitumenemulsion liefern und vollflächig auf die
gereinigten bituminösen Trag- oder Binderschichten der Belastungsklassen Bk3,2 bis Bk100 maschinell aufsprühen.
Polymermodifizierte Bitumenemulsion: C60BP1-S.
Ansprühmenge 300 - 500 g/m²,
Beschaffenheit der Unterlage gem. Tabelle 7 der ZTV Asphalt-StB
Ausführung in maschinellem Ansprühverfahren auf gereinigten
bituminösen Trag- oder Binderschichten.
Menge: 30,000 m2

##### 5.2.2 Bitumen gebundene Tragschichten AC T

**5.2.2.050 Asphalttragschicht AC 32 TS, Profilausgleich herstellen**
Asphalttragschicht AC 32 TS, Profilausgleich herstellen
Asphalttragschicht AC 32 TS als Profilausgleich für Verkehrsflächen mit
besonderer Beanspruchung der Belastungsklasse Bk3,2 bis BK32 liefern,
einbauen und verdichten
Profilausgleich als Hand- oder Maschineneinbau, auch in Klein- und
Teilflächen und/oder unterschiedlichen Einbaudicken
Bindemittel Bitumen 50/70
Mindestbindemittelgehalt Bmin > 3,8 %
Zugabemenge von Asphaltgranulat bis max. 50 M.-% unter Beachtung von Merkblatt M WA - Wiederverwendung von Asphalt 2009 und TL Asphalt-StB.
Menge: 10,000 t

**5.2.2.060 Asphalttragschicht AC 32 TN, Bk1,8 Profilausgleich herstellen**
Asphalttragschicht AC 32 TN, Bk1,8 Profilausgleich herstellen
Asphalttragschicht AC 32 TN als Profilausgleich für Verkehrsflächen
mit normaler Beanspruchung der Belastungsklasse Bk1,8 liefern,
einbauen und verdichten
Profilausgleich als Hand- oder Maschineneinbau, auch in Klein- und
Teilflächen und/oder unterschiedlichen Einbaudicken
Bindemittel Bitumen 50/70
Mindestbindemittelgehalt Bmin > 4,0 %
Zugabemenge von Asphaltgranulat bis max. 50 M.-% unter Beachtung von Merkblatt M WA - Wiederverwendung von Asphalt 2009 und TL Asphalt-StB.
Menge: 10,000 t

**5.2.2.080 Asphalttragdeckschicht AC 16 TD herstellen**
Asphalttragdeckschicht AC 16 TD herstellen
Asphalttragdeckschicht AC 16 TD für Verkehrsflächen als Baustraße,
sowie in Rad-,Geh- und Wirtschaftswege liefern, einbauen und verdichten.
Einbaudicke 10,0 cm.
Bindemittel Bitumen 70/100.
Mindestbindemittelgehalt Bmin > 5,4 %
Zugabemenge von Asphaltgranulat bis max. 50 M.-% unter Beachtung von Merkblatt M WA - Wiederverwendung von Asphalt 2009 und TL Asphalt-StB.
Menge: 10,000 m2

#### 5.3 Sonderbauweisen

##### 5.3.1 Wasser- / Polymergebundene Verkehrsflächen

*Hinweis: Vorbemerkungen*
Vorbemerkungen

Wasser- bzw. polymergebundene Wegeanlagen für Radwege und Nebenanlagen setzen sich aus Sauberkeitsschicht, Tragschicht, dynamischer
Schicht und Deckschicht zusammen.
Die Gesamtaufbaustärke beträgt 40 cm im verdichteten Zustand.

Aufbau:
Deckschicht: 4 cm, gebrochene Gesteinskörnung 0/5 bzw. 1/5 mm
Farbe: nach Baubeschreibung
dynamische Schicht: 6 cm gebrochene Gesteinskörnung 0/16 mm
nach DIN 18035-5 und FLL- Richtlinie in der aktuellen Fassung
Tragschicht: 20 cm, 0/32 mm
Sauberkeitsschicht: 10 cm, 0/45 mm
Verformungsmodul Ev2 min. 80 MPa/m2 bzw. 100 MPa/m2.
Verdichtungsgrad DPr min. 103 v.H.
Toleranz für Sollhöhe: +0,5/-1,5 cm

**5.3.1.030 Wassergebundene Deckschicht herstellen**
Wassergebundene Deckschicht herstellen
Wassergebundene Deckschicht für Radwege und Nebenanlagen liefern,
profilgerecht einbauen und statisch verdichten und einmalig wässern
nach DIN 18035-5 und FLL.
Edelsplitt, Edelbrechsand und auf die Gesteinsart abgestimmten Natursanden,
ohne Kalk- und Lehmanteile
Farbe: nach Baubeschreibung
Oberflächenscherfestigkeit > 50KN/m2
Verformungsmodul Ev2 min. 80 MPa
empfohlenes Walzgewicht: 0,8 - 2,0 to
Toleranz für Sollhöhe: +0,5/-1,5 cm
Verdichtungsgrad DPr min. 103 v.H.
Wasserdurchlässigkeit: > 3,6 l/m² und h
Sieblinie der Lieferkörnung 0/5 bzw. 0/8 mm
Deckschicht 4 cm, im verdichteten Zustand (= 80kg/m²)

Den vorgegebenen Anforderungen entspricht z.B.:
Fabrikat:
HanseGrand
Haaßeler Kamp 3
27446 Selsingen

Produkt:  HanseGrand

Die Eignung der Baustoffe ist nach den vorgegebenen Empfehlungen
der FLL durch ein entsprechendes Prüfzeugnis mit der Abgabe des
Angebotes nachzuweisen.

angebotenes Fabrikat/Typ des Bieters:

Name:  ...............................................................................................

Bei Nichtausfüllung des angebotenen Fabrikates gilt die Angabe des
Leitproduktes als vertraglicher Bestandteil.
Menge: 50,000 m2

### 6 Deckschichten herstellen

#### 6.1 Bitumen gebundene Deckschichten

*Hinweis: Vorbemerkungen Asphaltdeckschichten müssen den ZTV Asphalt StB, und das Asphaltmischgut den TL Asphalt-StB in der jeweils aktuell gültigen Fassung entsprechen. Vor der Herstellung der Bitumen gebundenen Deckschichten sind anschmelz-bare Fugenbänder an allen Einbauten (Schachtdeckeln, z.B Kanal oder Telekom/Post;Hydranten und Schieberkappen aller Art; Straßenabläufe) als seitlicher Anschluss vorzusehen und einzubauen. Für vorstehende Fugenarbeiten gelten, wenn sie in direktem kausalen und zeitlichen Zusammenhang mit dem Einbau der bituminösen Fahrbahndecke stehen, die gleichen Gewährleistungen wie für den Straßenoberbau. Notwendiger ergänzender Handeinbau von Splittmastixasphalt Asphaltbeton in Zwickeln und Randbereichen ist schnell, zügig und immer gleichzeitig mit dem Fertigereinbau auszuführen. Die Walzverdichtung ist unverzüglich nach dem Einbau vorzunehmen. Die fehlende Vorverdichtung des Fertigers ist durch eine entsprechend höhere Einbaudicke (Walzmaß) zu berücksichtigen.*

##### 6.1.1 Vorbereitende und zusätzliche Leistungen

**6.1.1.020 Verkehrsflächen reinigen**
Verkehrsflächen reinigen
Verschmutzte Verkehrsflächen maschinell, in kleineren Flächen auch von
Hand reinigen, soweit die Verschmutzungen nicht vom AN verursacht sind.
Unterlage= Asphaltschichten, gefräst
Reinigungsgerät = selbstaufnehmende Kehrmaschine
Kehrgut in Eigentum des AN übernehmen und einer fachgerechten
Verwertung zuführen.
Menge: 30,000 m2

**6.1.1.050 Fugenanschluss Deckschicht herstellen**
Fugenanschluss Deckschicht herstellen
Anschluss an bestehende Asphaltdeckschicht als Längs- oder Querfuge
und an Einbauten aller Art (siehe Vorbemerkungen 6.1) in der Dicke der
Asphaltdeckschicht mit anschmelzbarem Fugenband einschließlich zugehörigem Voranstrich gemäß Herstellerangaben herstellen.
Einbauart "heiß an kalt"
Vor Einbau der Deckschicht Wandung gradlinig anschneiden, säubern,
trocknen, Voranstrich auftragen.
Dicke der Asphaltdeckschicht bis 4 cm
Breite des Fugenbandes 10 mm
Ausführung auch in Einzellängen von < 1,00 m an Einbauten
Ausbildung des "Nietkopfes" gemäß ZTV Fug-StB.
Menge: 30,000 m

##### 6.1.2 Asphaltbinder AC B

**6.1.2.030 Asphaltbinder AC 16 BS, Handeinbau**
Asphaltbinder AC 16 BS, Handeinbau
Asphaltbinderschicht AC 16 BS für Verkehrsflächen mit besonderer Beanspruchung liefern, zum Profilausgleich, in kleinen Flächen oder Freiräumen
von Hand einbauen und verdichten
Gesteinskörnung:
Anteil gebrochener Kornoberflächen C100/0
Widerstand gegen Zertrümmerung SZ18/LA20
Bindemittel Bitumen 25/55-55
Hohlraumfüllungsgrad VFB 64 - 70 %
Zugabemenge von Asphaltgranulat bis max. 30 M.-% unter Beachtung von Merkblatt M WA - Wiederverwendung von Asphalt 2009 und TL Asphalt-StB.
Menge: 5,000 t

##### 6.1.3 Deckschichten AC D, SMA, LOA

**6.1.3.100 Asphaltbeton AC 11 DS, Handeinbau**
Asphaltbeton AC 11 DS, Handeinbau
Asphaltdeckschicht AC 11 DS für Verkehrsflächen mit besonderer Beanspruchung der Belastungsklasse Bk3,2 als Profilausgleich liefern, in
kleinen Flächen oder Zwischenräumen von Hand einbauen und verdichten.
Bindemittel Bitumen 25/55-55
Hohlraumfüllungsgrad VFB 76 - 81 %
Zugabemenge von Asphaltgranulat bis max. 15 M.-% unter Beachtung von Merkblatt M WA - Wiederverwendung von Asphalt 2009 und TL Asphalt-StB.
Menge: 2,000 t

**6.1.3.130 Asphaltbeton AC 11 DN, Handeinbau**
Asphaltbeton AC 11 DN, Handeinbau
Asphaltdeckschicht AC 11 DN für Verkehrsflächen mit normaler
Beanspruchung der Belastungsklasse Bk1,0 - Bk1,8 als Profilausgleich
liefern, in kleinen Flächen oder Zwischenräumen von Hand einbauen
und verdichten.
Bindemittel Bitumen 50/70
Hohlraumfüllungsgrad VFB 76 - 81 %
Zugabemenge von Asphaltgranulat bis max. 15 M.-% unter Beachtung von Merkblatt M WA - Wiederverwendung von Asphalt 2009 und TL Asphalt-StB.
Menge: 2,000 t

**6.1.3.160 Asphaltbeton AC 8 DN, Handeinbau**
Asphaltbeton AC 8 DN, Handeinbau
Asphaltdeckschicht AC 8 DN für Verkehrsflächen mit normaler Beanspruchung der Belastungsklasse Bk0,3 als Profilausgleich liefern, in
kleinen Flächen oder Zwischenräumen von Hand einbauen
und verdichten.
Bindemittel Bitumen 50/70
Hohlraumfüllungsgrad VFB 76 - 81 %
Zugabemenge von Asphaltgranulat bis max. 15 M.-% unter Beachtung von Merkblatt M WA - Wiederverwendung von Asphalt 2009 und TL Asphalt-StB.
Menge: 10,000 t

**6.1.3.190 Asphaltbeton AC 5 DL, Handeinbau**
Asphaltbeton AC 5 DL, Handeinbau
Deckschicht AC 5 DL für Verkehrsflächen mit leichter Beanspruchung
in Rad- und Gehwegen als Profilausgleich liefern, in kleinen Flächen
oder Zwischenräumen von Hand einbauen und verdichten
Einbaudicke = 2,0 cm.
Bindemittel = Bitumen 70/100
Hohlraumfüllungsgrad VFB 76 - 81 %
Zugabemenge von Asphaltgranulat bis max. 15 M.-% unter Beachtung von Merkblatt M WA - Wiederverwendung von Asphalt 2009 und TL Asphalt-StB.
Menge: 10,000 t

#### 6.2 Pflasterbelag aus Beton

*Hinweis: Vorbemerkungen Pflastern Pflasterbeläge sind in unterschiedlichen Verbänden (z.B. Ellenbogenverband, Reihenverband im Halbversatz, Fischgrätverband, Läuferverband etc.) ohne Mehrpreis auszuführen. Die Verlegung von Verbänden mit Kreuzfugen sind nicht zugelassen und sind wie durchgehende Längsfugen im Pflasterbild zu vermeiden. Alle auszuführenden Pflasterbeläge sind im Einseit- und Dachprofil inklusive aller Verwindungsbereiche ohne Mehrpreis auszuführen. Diese Vorgaben sind bei der Kalkulation der Einheitspreise zu berücksichtigen. Zur Vermeidung von Schäden an Bordsteinen durch Abrütteln ist der angrenzende Flächenbelag aus Pflastersteinen so einzubauen, dass sich die Oberkante des Pflasterbelages nach dem Abrütteln ca. 5mm über der Oberkante des Bordsteines einstellt. Um unerwünschte Farbkonzentrationen zu vermeiden ist das Pflastermaterial beim Verlegen zwingend aus mehreren Paketen zu mischen, insbesondere wenn aus den Lieferunterlagen unterschiedliche Produktionsstätten hervorgehen. Die Lieferung und das Einarbeiten der Bettungs- und Fugenmaterialien aus Basalt ist in die entsprechenden Einheitspreise einzurechnen und wird nicht gesondert vergütet. Das Bettungs- und Fugenmaterial ist filterstabil aufeinander abzustimmen. Bettungs- und Fugenmaterialien Baustoffe aus Recyclingmaterial, industriellen Prozessen oder sonstigen nicht natürlichen Vorkommen und deren Gemische sind als Bettungs- und Fugenmaterial nicht zugelassen. Mit der ersten Abschlagsrechnung sind folgende Unterlagen vorzulegen: a) Produktdatenblatt des Bettungs- / Fugenmaterials inkl. Sieblinie b) Prüfzeugnis (Eignungsprüfung) des Bettungs- / Fugenmaterials inkl. Sieblinie Anforderungen an Pflasterbettung gebrochene kornabgestufte Gesteinskörnung 0/5 mm aus Basalt. Feinkornanteil unter 3 Masse% Fließkoeffizient ECS35, Schlagzertrümmerungswert mindestens Kategorie SZ22/LA25 Stärke der Bettung = 4,0 cm im verdichteten Zustand gemessen Anforderungen an Fugenfüllstoff gebrochene kornabgestufte Gesteinskörnung 0/5 mm aus Basalt, mit Feinkornanteil zwischen 2 Masse-% bis 9 Masse-% Fließkoeffizient ECS35, Schlagzertrümmerungswert mindestens Kategorie SZ22/LA25 Das Fugenmaterial ist filterstabil auf das Bettungsmaterial abzustimmen, um ein Abwandern in die Bettung zu vermeiden. Fugenbreite mindestens 3 mm, maximal 5 mm. Gegebenenfalls vorhandene Transportsicherungen (Abstandhalter) an den Betonsteinen ersetzen nicht die Einhaltung der vorgeschriebenen Fugenbreiten. Die Press- oder Knirschverlegung ist nicht fachgerecht und daher nicht zulässig! Der Verleger hat zwingend auf die Einhaltung der vorgegebenen (Mindest-)fugenbreite zu achten. Diese soll gleichmäßig über die gesamte Fläche eingehalten und nötigenfalls frühzeitig mithilfe eines Richteisen korrigiert werden. Ein gleichmäßiger Fugenverlauf ist durch ausreichendes Schnüren in Längs- und Querrichtung sicherzustellen. Während der Verlegearbeiten sind die Pflasterfugen kontinuierlich zu verfüllen. Die Pflasterfläche (ungebunden) ist nach dem ersten Einfegen der Fugen vollständig zu säubern und mit einem geeigneten Flächenrüttler, immer unter Verwendung einer Plattengleitvorrichtung, von den Rändern zur Mitte hin mehrfach ab zu rütteln. Die Fugenverfüllung ist mehrfach bis zum fast vollen Fugenverschluss auszu-führen und erst im abschließenden Arbeitsgang sind die Fugen unter Wasser-zugabe bis zum vollständigen Fugenschluss einzuschlämmen. Vorstehende Arbeiten sind Bestandteil der ausgeschriebenen Leistungen und werden nicht gesondert vergütet. Zuschnitt Bei allen Anschlüssen an Rändern und Einbauten in der Pflasterdecke hat der Zuschnitt durch einen durchgängigen Naßchnitt zu erfolgen. Das "Brechen oder Knacken" von Pflastermaterialien ist nicht zulässig. Der Zuschnitt von Pflastersteinen darf die Größe eines halben Normalsteins (20/10 cm) nicht unterschreiten. Beim Zuschnitt von Pflastersteinen darf ein Winkel von 45 Grad nicht unterschreiten werden. Der Zuschnitt der umgebenen Fläche von einzubauenden Umpflasterungsform-steinen für Schächte, Hydranten- und sonstigen Kappen der Versorgungsträger oder Form- und Piktogrammsteinen wird nicht gesondert vergütet und ist in die entsprechenden Einheitspreise der Formsteine einzurechnen.*

##### 6.2.1 Pflasterschnitt

**6.2.1.010 Pflasterbelag schneiden, bis 8 cm**
Pflasterbelag schneiden, bis 8 cm
Betonsteinpflaster (Rechteckpflaster, Betonverbundsteinpflaster)
bei Anschlüssen durch sichtbaren, scharfen Schnitt trennen.
Naßschnitt, mit elektr. oder Motorschneidegerät.
Schnitttiefe durchgängig bis 8 cm Stärke
Menge: 50,000 m

##### 6.2.2 Betonsteinpflaster grau

**6.2.2.040 Betonsteinpflasterdecke Nebenanlagen herstellen, d=8cm**
Betonsteinpflasterdecke Nebenanlagen herstellen, d = 8 cm
Betonsteinpflaster DIN EN 1338, Typ DI liefern und einbauen.
Bereich: Einfahrten, Kleinflächen und Sicherheitsstreifen.
Format: 20/10/8 cm und 10/10/8 cm.
Farbe: grau.
Ausführung: Basaltvorsatz grau (Stärke > 6 mm).
Oberfläche: unbehandelt ohne Fase.
Verband: Ellbogenverband.
Pflasterbettung aus 4 cm korngestufter gebrochener Gesteinskörnung 0/5 mm (Basalt) im verdichteten Zustand gemessen.
Fugenfüllung mit gleichmäßig abgestufter gebrochener Gesteinskörnung 0/5 mm (Basalt), Fugenbreite 3 - 5 mm.
Menge: 10,000 m2

##### 6.2.3 Betonsteinpflaster rot

**6.2.3.010 Betonsteinpflasterdecke Rad- Gehweg, herstellen, d=8 cm**
Betonsteinpflasterdecke Rad- Gehweg, herstellen, d=8 cm
Betonsteinpflaster DIN EN 1338, Typ DI liefern und einbauen
Bereich: Fuß- und Radweg
Format: 20/10/8 cm und 10/10/8 cm.
Farbe: rot.
Ausführung: Vorsatz aus roter Granitkörnung (Splitt/Sand)
Vorsatzstärke: >6 mm, Bindemittel rot eingefärbt
Oberfläche: unbehandelt ohne Fase.
Verband: Läuferverband (Längsverlegung).
Pflasterbettung aus 4 cm korngestufter gebrochener Gesteinskörnung 0/5 mm  (Basalt) im verdichteten Zustand gemessen.
Fugenfüllung mit gleichmäßig abgestufter gebrochener Gesteinskörnung 0/5 mm (Basalt), Fugenbreite 3 - 5 mm.
Menge: 10,000 m2

##### 6.2.6 Betonsteinpflaster Wiedereinbau

**6.2.6.010 Betonsteinpflasterdecke gelagert, wieder einbauen d=8 cm**
Betonsteinpflasterdecke gelagert, wieder einbauen, d=8 cm
Betonsteinpflaster im Baustellenbereich gelagert, säubern,
fördern und wieder einbauen.
Bereich: Fahrbahn und Nebenanlagen.
Verschiedene Formate d=8 cm.
Farbe: Verschiedene.
Verband: nach Angabe des AG.
Pflasterbettung aus 4 cm korngestufter gebrochener Gesteinskörnung 0/5 mm (Basalt) im verdichteten Zustand gemessen.
Fugenfüllung mit gleichmäßig abgestufter gebrochener Gesteinskörnung 0/5 mm (Basalt), Fugenbreite 3 - 5 mm.
Menge: 250,000 m2

**6.2.6.030 Betonverbundsteinpflasterdecke gelagert, wieder einbauen, d=8 cm**
Betonverbundsteinpflasterdecke gelagert, wieder einbauen, d=8 cm
Betonsteinpflaster im Baustellenbereich gelagert, säubern,
fördern und wieder einbauen.
Bereich: Fahrbahn und Nebenanlagen.
Verschiedene Verbundsteinpflaster d= 8 cm
Farbe: Verschiedene.
Verband: nach Angabe des AG.
Pflasterbettung aus 4 cm korngestufter gebrochener Gesteinskörnung 0/5 mm (Basalt) im verdichteten Zustand gemessen.
Fugenfüllung mit gleichmäßig abgestufter gebrochener Gesteinskörnung 0/5 mm (Basalt), Fugenbreite 3 - 5 mm.
Menge: 5,000 m2

#### 6.3 Plattenbelag aus Beton

*Hinweis: Vorbemerkungen Plattieren Plattenbeläge sind in unterschiedlichen Verbänden (z.B. Reihenverband im Halbversatz, Läuferverband etc.) ohne Mehrpreis auszuführen. Die Verlegung von Verbänden mit Kreuzfugen sind nicht zugelassen und sind wie durchgehende Längsfugen im Pflasterbild zu vermeiden. Alle auszuführenden Plattenbeläge sind mit Querneigungen von bis zu 6% im Einseit- und Dachprofil inklusive aller Verwindungsbereiche ohne Mehrpreis auszuführen. Diese Vorgaben sind bei der Kalkulation der Einheitspreise zu berücksichtigen. Zur Vermeidung von Schäden an Bordsteinen durch Abrütteln ist der angrenzende Flächenbelag aus Pflastersteinen so einzubauen, dass sich die Oberkante des Pflasterbelages nach dem Abrütteln ca. 5mm über der Oberkante des Bordsteines einstellt. Um unerwünschte Farbkonzentrationen zu vermeiden ist das Olattenmaterial beim Verlegen zwingend aus mehreren Paketen zu mischen, insbesondere wenn aus den Lieferunterlagen unterschiedliche Produktionsstätten hervorgehen. Die Lieferung und das Einarbeiten der Bettungs- und Fugenmaterialien aus Basalt ist in die entsprechenden Einheitspreise einzurechnen und wird nicht gesondert vergütet. Das Bettungs- und Fugenmaterial ist filterstabil aufeinander abzustimmen. Bettungs- und Fugenmaterialien Baustoffe aus Recyclingmaterial, industriellen Prozessen oder sonstigen nicht natürlichen Vorkommen und deren Gemische sind als Bettungs- und Fugenmaterial nicht zugelassen. Mit der ersten Abschlagsrechnung sind folgende Unterlagen vorzulegen: a) Produktdatenblatt des Bettungs- / Fugenmaterials inkl. Sieblinie b) Prüfzeugnis (Eignungsprüfung) des Bettungs- / Fugenmaterials inkl. Sieblinie Anforderungen an Plattenbettung gebrochene kornabgestufte Gesteinskörnung 0/5 mm aus Basalt. Feinkornanteil unter 3 Masse% Fließkoeffizient ECS35, Schlagzertrümmerungswert mindestens Kategorie SZ22/LA25 Stärke der Bettung = 4,0 cm im verdichteten Zustand gemessen Anforderungen an Fugenfüllstoff gebrochene kornabgestufte Gesteinskörnung 0/5 mm aus Basalt, mit Feinkornanteil zwischen 2 Masse-% bis 9 Masse-% Fließkoeffizient ECS35, Schlagzertrümmerungswert mindestens Kategorie SZ22/LA25 Das Fugenmaterial ist filterstabil auf das Bettungsmaterial abzustimmen, um ein Abwandern in die Bettung zu vermeiden. Fugenbreite mindestens 3 mm, maximal 5 mm. Gegebenenfalls vorhandene Transportsicherungen (Abstandhalter) an den Plattenmaterialien ersetzen nicht die Einhaltung der vorgeschriebenen Fugenbreiten. Die Press- oder Knirschverlegung ist nicht fachgerecht und daher nicht zulässig! Der Verleger hat zwingend auf die Einhaltung der vorgegebenen (Mindest-) fugenbreite zu achten. Diese soll gleichmäßig über die gesamte Fläche eingehalten und nötigenfalls frühzeitig mithilfe eines Richteisen korrigiert werden. Ein gleichmäßiger Fugenverlauf ist durch ausreichendes Schnüren in Längs- und Querrichtung sicherzustellen. Während der Verlegearbeiten sind die Plattenfugen kontinuierlich zu verfüllen. Die Plattenfläche (ungebunden) ist nach dem ersten Einfegen der Fugen vollständig zu säubern und mit einem geeigneten Flächenrüttler, immer unter Verwendung einer Plattengleitvorrichtung, von den Rändern zur Mitte hin mehrfach ab zu rütteln. Die Fugenverfüllung ist mehrfach bis zum fast vollen Fugenverschluss auszu-führen und erst im abschließenden Arbeitsgang sind die Fugen unter Wasser-zugabe bis zum vollständigen Fugenschluss einzuschlämmen. Vorstehende Arbeiten sind Bestandteil der ausgeschriebenen Leistungen und werden nicht gesondert vergütet. Zuschnitt Bei allen Anschlüssen an Rändern und Einbauten in der Plattendecke hat der Zuschnitt durch einen durchgängigen Naßschnitt zu erfolgen. Das "Brechen oder Knacken" von Plattenmaterialien ist nicht zulässig. Der Zuschnitt von Pflastersteinen darf die Größe eines halben Normalsteins (20/10 cm) nicht unterschreiten. Der Zuschnitt der umgebenen Fläche von einzubauenden Umpflasterungsform-steinen für Schächte, Hydranten- und sonstigen Kappen der Versorgungsträger oder Form- und Piktogrammsteinen wird nicht gesondert vergütet und ist in die entsprechenden Einheitspreise der Formsteine einzurechnen*

##### 6.3.1 Plattenschnitt

**6.3.1.010 Plattenbelag schneiden, bis 8 cm**
Plattenbelag schneiden, bis 8 cm
Betonsteinplatten bei Anschlüssen durch sichtbaren, scharfen Schnitt trennen.
Naßschnitt, mit elektr. oder Motorschneidegerät.
Schnitttiefe durchgängig bis 8 cm.
Menge: 100,000 m

##### 6.3.2 Plattenbelag

**6.3.2.010 Betonsteinplattendecke 30/30/8 herstellen**
Betonsteinplattendecke 30/30/8 cm herstellen
Betonsteinplatten DIN EN 1338, Typ KDI liefern und einbauen.
Bereich: Gehweg.
Maße: 30 x 30 x 8 cm und 15 x 30 x 8 cm.
Farbe: grau.
Ausführung: Basaltvorsatz grau (Stärke > 6 mm).
Oberfläche: unbehandelt ohne Fase.
Verband: Reihenverband im Halbversatz.
Pflasterbettung aus 4 cm korngestufter gebrochener Gesteinskörnung 0/5 mm (Basalt) im verdichteten Zustand gemessen.
Fugenfüllung mit gleichmäßig abgestufter gebrochener Gesteinskörnung 0/5 mm (Basalt), Fugenbreite 3 - 5 mm.
Menge: 500,000 m2

##### 6.3.3 Plattenbelag Wiedereinbau

**6.3.3.010 Betonsteinplattendecke gelagert, wieder einbauen, bis 8 cm**
Betonsteinplattendecke gelagert und wieder einbauen, bis 8 cm
Betonsteinplatten im Baustellenbereich gelagert, säubern,
fördern und wieder einbauen.
Bereich: Gehweg.
Verschiedene Formate bis d<8 cm.
Farbe: verschiedene.
Verband: nach Angabe des AG.
Pflasterbettung aus 4 cm korngestufter gebrochener Gesteinskörnung 0/5 mm (Basalt) im verdichteten Zustand gemessen.
Fugenfüllung mit gleichmäßig abgestufter gebrochener Gesteinskörnung 0/5 mm (Basalt), Fugenbreite 3 - 5 mm.
Menge: 3500,000 m2

#### 6.4 Pflasterbelag aus Naturstein

*Hinweis: Vorbemerkungen Abmessungen: Mosaikpflasterstein: Kantenlänge 4 bis 8 cm, Nenndicken bis 6 cm Kleinpflasterstein: Kantenlänge 7 bis 12 cm, Nenndicken 6 bis 12 cm Großpflastersteine: Kantenlänge 13 bis 19 cm, Nenndicken über 12 cm*

##### 6.4.1 Natursteinpflaster

**6.4.1.060 Natursteinpflasterdecke "Mosaikpflaster" in Betonbettung herstellen**
Natursteinpflasterdecke "Mosaikpflaster" in Betonbettung herstellen
Natursteinpflasterdecke DIN EN 1342, in Betonbettung mit reaktionsharzgebundenem Pflastermörtel liefern und einbauen.
Format: Mosaikpflaster 4/6, 5/7, 6/8 cm.
Material: Granit.
Farbe: nach Angabe des AG.
Verband: nach Angabe des AG.
Bindemittel: zweikomponentiges, lösemittelfreies, wasseremulgierendes
Epoxidharz,
Korngröße: 0,1 - 1,2 mm.
Fugenbreite 10 - 15 mm.
Die Pflasterung erfolgt auf einer feinkörnigen Betonbettung C12/15 in einer
Bettungsstärke von 20 cm.
Nach Versetzen des Natursteinpflasters sind die Pflasterfugen bis 2/3 Steinhöhe tief zu säubern bzw. auszublasen, zu trocknen und mit einem Reaktionsharzgebundenen Pflasterfugenmörtel mit abgestufter Mineralkornmischung sach- und fachgerecht nach Herstellerangaben dicht einzuschlämmen und
entsprechend nachzubehandeln und zu säubern.
Menge: 5,000 m2

##### 6.4.2 Natusteinpflaster Wiedereinbau

**6.4.2.020 Natursteinpflasterdecke "Kleinpflaster" gelagert, wieder einbauen**
Natursteinpflasterdecke "Kleinpflaster" gelagert, wieder einbauen
Natursteinpflasterdecke im Baustellenbereich gelagert,
säubern, fördern und wieder einbauen.
Bereich: Klein- und Teilflächen.
Format: Kleinpflaster 7/9, 8/10, 9/11 cm.
Material: Grauwacke/Basalt/Granit/Porphyr.
Verband: nach Angabe des AG.
Pflasterbettung aus 4 cm korngestufter gebrochener Gesteinskörnung 0/8 mm (Basalt) im verdichteten Zustand gemessen.
Einbettung Pflaster >0,3-fache bis <0,5-fache der Steinhöhe
Fugenfüllung mit gleichmäßig abgestufter gebrochener Gesteinskörnung 0/8 mm (Basalt), Fugenbreite am Pflasterkopf 5 - 10 mm.
Menge: 5,000 m2

**6.4.2.030 Natursteinpflasterdecke "Mosaikpflaster" gelagert, wieder einbauen**
Natursteinpflasterdecke "Mosaikpflaster" gelagert, wieder einbauen
Natursteinpflasterdecke im Baustellenbereich gelagert, säubern,
fördern und wieder einbauen.
Bereich: Klein- und Teilflächen.
Format: Mosaikpflaster 4/6, 5/7, 6/8 cm.
Material: Grauwacke/Basalt/Granit/Porphyr.
Verband: nach Angabe des AG.
Pflasterbettung aus 4 cm korngestufter gebrochener Gesteinskörnung 0/5 mm (Basalt) im verdichteten Zustand gemessen.
Einbettung Pflaster >0,3-fache bis <0,5-fache der Steinhöhe
Fugenfüllung mit gleichmäßig abgestufter gebrochener Gesteinskörnung 0/5 mm (Basalt), Fugenbreite am Pflasterkopf 3 - 6 mm.
Menge: 5,000 m2

### 7 Randeinfassungen und Rinnen herstellen

#### 7.1 Randeinfassungen und Rinnen

##### 7.1.1 Randeinfassungen / Borde

*Hinweis: Vorbemerkungen Randeinfassungen sind auf einem noch nicht abgebundenen Fundament aus Beton C12/15 gem. DIN 1045 von mindestens 20 cm Dicke gem. DIN 18318 mit einer 15 cm breiten Rückenstütze aus Beton C12/15 höhen- und fluchtgerecht zu verlegen/versetzen. Die Stärke des Fundamentes ist gemäß den Ausführungszeichnungen herzustellen. Die Rückenstütze ist mit Ausnahme von Kurvenbereichen mit Radien < 10 m grundsätzlich ein zu schalen. Sie endet bei angrenzendem Pflaster- bzw. Plattenbelag ca. 12 bzw. 14 cm unter Oberkante Randstein (anhängig von Pflaster- stärke). Neben einer unbefestigten Fläche endet die Rückenstütze 4 cm unter Oberkante Randstein. In beiden Fällen ist die Oberkante der Rückenstütze mit einer Neigung von 1:3 auszuführen. Randeinfassungen sind einheitlich mit 4-5 mm und maximal 8 mm breiten Stoßfuge zu versetzen. Bei angrenzenden gepflasterten/plattierten Gehwegen sind die Rückseiten der Randeinfassungen in Höhe des Bettungsmaterials mit Mörtel abzudichten, um ein Abfließen des Bettungsmaterials zu verhindern. Die Kosten für Lieferung, Schalung und Einbau des Beton für Fundament und Rückenstütze sind ebenso in die Positionen einzurechnen, wie die rückwärtige Abdichtung der Randeinfassungen. - Hochborde werden grundsätzlich mit einer Ansicht von 12 cm gesetzt. - Rundborde mit einer Bordrundung von r= 2cm werden grundsätzlich mit einer Ansicht von 3 cm gesetzt.*

**7.1.1.010 Hochbord liefern und einbauen, in Geraden und Kurven**
Hochbord liefern und einbauen, in Geraden und Kurven
Hochbord HB 12/15 x 25 (A5) aus Beton DIN EN 1340, Typ DTI
Lieferlängen: HB 12/15 x 25 x 100 cm,
  HB 12/15 x 25 x  50 cm, nach Erfordernis
Anlauf/Ansicht 12 cm
Ausführung: Basaltvorsatz grau (Stärke > 6 mm).
Oberfläche: unbehandelt
in Geraden, und Kurven ab r > 12 m liefern und einbauen
Im Bereich von 12 m < r < 20 m sind gerade Steine mit l = 0,50 m zu
verwenden, Hochbord auf Betonfundament aus C 12/15, 20 cm dick,
mit einer 15 cm breiten Rückenstütze höhen- und fluchtgerecht einbauen.
Menge: 5,000 m

**7.1.1.020 Hochbord liefern und einbauen, in Kurven**
Hochbord liefern und einbauen, in Kurven
Hochbord HB 12/15 x 25 (A5) aus Beton DIN EN 1340, Typ DTI
Radienstein, Innen- oder Außenbogen (KA - konvex oder KI - konkav)
Lieferlängen: HB 12/15 x 25 x 78 (+/- 0,5 cm)
Radien 0,5m, 0,75m, 1,0m, 1,5m, 2,0m, 3,0m, 5,0m, 7,0m, 10,0m, 12,00m
Anlauf/Ansicht 12 cm
Ausführung: Basaltvorsatz grau (Stärke > 6 mm).
Oberfläche: unbehandelt
in Kurven bis r = 12 m liefern und einbauen
Hochbord auf Betonfundament aus C 12/15, 20 cm dick,
mit einer 15 cm breiten Rückenstütze höhen- und fluchtgerecht einbauen.
Menge: 5,000 m

**7.1.1.100 Rundbord liefern und einbauen, in Geraden**
Rundbord liefern und einbauen, in Geraden
Rundbord 15/20 Typ DTI aus Beton in Anlehnung an
DIN 483 RB 15 x 20 x 100 cm, Bordrundung r = 2 cm
  oder  RB 15 x 20 x  50 cm, Bordrundung r = 2 cm
Einbau mit Ansicht/Anlauf: 3 cm
Ausführung: Basaltvorsatz grau (Stärke > 6 mm).
Oberfläche: unbehandelt.
zur Verwendung in Geraden, und Kurven ab r > 12 m liefern,
auf Betonfundament C 12/15, 20 cm dick,
mit einer 15 cm breiten Rückenstütze höhen- und fluchtgerecht einbauen.
Menge: 5,000 m

**7.1.1.110 Rundbord liefern und einbauen, in Kurven**
Rundbord liefern und einbauen, in Kurven
Rundbord RB 15/20 aus Beton -Radienstein, alle Maße - aus Beton gemäß DIN EN 1340, Typ D/T/I, Innen- oder Außenbogen (KA - konvex oder KI - konkav)
DIN 483 RB 15 x 20 x 100 cm mit Bordrundung r = 2 cm
  oder  RB 15 x 20 x  50 cm  mit Bordrundung r= 2 cm
L = 78 cm +/- 0,5 cm
Einbau mit Ansicht/Anlauf: 3 cm
Ausführung: Basaltvorsatz grau (Stärke > 6 mm)
Oberfläche: unbehandelt,
zur Verwendung für Kurvenradien bis r = 12 m liefern, auf Betonfundament aus C 12/15, 20 cm dick, mit einer 15 cm breiten Rückenstütze höhen- und fluchtgerecht einbauen.
Menge: 5,000 m

**7.1.1.160 Tiefbord T8 liefern und einbauen, in Kurven**
Tiefbord T8 liefern und einbauen, in Kurven
Tiefbordstein (T8/20) - Radiensteine, alle Maße- aus Beton DIN EN 1340 mit Fase, Typ DTI, Innen- oder Außenbogen (KA - konvex oder KI - konkav)
L = 78 cm +/- 0,5 cm
Einbau mit Ansicht/Anlauf: 3 cm
Ausführung: Basaltvorsatz grau (Stärke > 6 mm).
Oberfläche: unbehandelt.
zur Verwendung für Kurvenradien bis r = 8,00 m liefern, auf Betonfundament aus C 12/15, 20 cm dick, mit einer 15 cm breiten Rückenstütze höhen- und fluchtgerecht einbauen.
Menge: 5,000 m

**7.1.1.340 Hoch- oder Rundbordsteine gelagert, wieder einbauen.**
Hoch- oder Rundbordsteine gelagert, wieder einbauen
Hoch- oder Rundbordsteine (Gerade oder Bogensteine) im Baustellenbereich gelagert, säubern, fördern und wieder einbauen.
auf einem Betonfundament C 12/15, 20 cm dick,
mit einer 15 cm breiten Rückenstütze höhen- und fluchtgerecht verlegen.
Menge: 10,000 m

**7.1.1.350 Tiefbordsteine gelagert, wieder einbauen**
Tiefbordsteine gelagert, wieder einbauen
Tiefbordsteine im Baustellenbereich gelagert, säubern, fördern und wieder
einbauen.
auf einem Betonfundament C 12/15, 20 cm dick,
mit einer 15 cm breiten Rückenstütze höhen- und fluchtgerecht verlegen.
Menge: 10,000 m

##### 7.1.2 Rinnen

*Hinweis: Vorbemerkungen Rinnen sind auf dem noch nicht abgebundenen Fundament aus Beton C12/15 ( nach DIN 1045) hammerfest, gemäß DIN 18318 höhen- und fluchtgerecht zu versetzen. Die Stärke des Fundamentes ist gemäß den Ausführungszeichnungen herzustellen. Die Mindeststärke beträgt jedoch 20 cm. Der Beton des Fundamentes für Bordstein und Rinne muß, wenn sie nebeneinander verbaut werden, in einem Arbeitsgang eingebracht werden. Die einzelnen Stoßfugen zwischen den Rinnsteinen sollten bei Basamentsteinen 5 mm bzw. bei Systemrinnen 8 - 12 mm (im Kurvenbereich) sowie die Längsfuge entlang der Bordsteinanlage 10 mm nicht überschreiten. Bei engen Radien, Gehrungen, Ecken und dergleichen sind auf Maß zu schneidende Passsteine zu verwenden. Hierfür sind die Kosten in die Einheitspreise einzurechnen. Das Ablängen bzw. Schneiden von Rinnsteinen wird gesondert vergütet. Die Oberfläche der Rinnsteine muß nach Fertigstellung gleichmäßig 5 mm tiefer als die anschließende befestigte Fläche liegen. Die Absteckung der Rinnen in Kehren und engen Radien hat für die auszuführenden Höhen bzw. für den herzustellenden Gefälleverlauf in entsprechenden kurzen Zwischenabständen mittels Nivellement (Einzelablesungen) zu erfolgen. Die Abrechnung erfolgt nach Aufmaß der Länge.*

**7.1.2.010 Rinnenstein liefern und einzeilig einbauen, in Geraden**
Rinnenstein liefern und einzeilig einbauen, in Geraden
Rinnenstein aus Beton DIN EN 1338, Typ DI.
Maße:  16 x 24 x 14 cm oder
  16 x 16 x 14 cm.
Ausführung: Basaltvorsatz grau, (Stärke > 6 mm).
Oberfläche: unbehandelt.
ohne Fase liefern,
einzeilig in Geraden und Kurven ab R = 5,0 m auf einem
Betonfundament C 12/15, 20 cm dick, höhen- und
fluchtgerecht einbauen.
Das Schließen der Quer- und Flankenfugen mit geeignetem
gebundenem Fugenfüllstoff ist in den Einheitspreis
einzurechnen. Pressfugen sind nicht zugelassen.
Menge: 5,000 m

**7.1.2.020 Rinnenstein liefern und einzeilig einbauen, in Kurven**
Rinnenstein liefern und einzeilig einbauen, in Kurven
Rinnenstein aus Beton DIN EN 1338, Typ DI.
Maße:  16 x 24 x 14 cm oder
  16 x 16 x 14 cm
Ausführung: Basaltvorsatz grau (Stärke > 6 mm).
Oberfläche: unbehandelt.
ohne Fase liefern, einzeilig einbauen
Maximale Fugenbreite 1 cm.
In Kurven bis R = 5,0 m auf einem Betonfundament C 12/15,
20 cm dick, höhen- und fluchtgerecht einbauen.
Das Schließen der Quer- und Flankenfugen mit geeignetem
gebundenem Fugenfüllstoff ist in den Einheitspreis
einzurechnen. Pressfugen sind nicht zugelassen.
Menge: 5,000 m

**7.1.2.070 Längsfuge zwischen Bordstein u. Rinnenbahn schließen**
Längsfuge zwischen Bordstein und Rinnenbahn schließen
Längsfuge zwischen Bordstein und Rinnenbahn mit
Zementmörtel vergießen und verfugen
Das Vergießen und Verfugen ist am gleichen Tag
durchzuführen, damit ein einwandfreier Verbund des
Mörtels gewährleistet ist.
Mörtelgruppe III (Mischungsverhältnis 1:3)
Menge: 15,000 m

**7.1.2.080 Rinnen- oder Abschlussbahn (b=16 cm) gelagert, wieder einbauen**
Rinnen- oder Abschlussbahn (b=16 cm) gelagert, wieder einbauen
Rinnen- oder Abschlussbahn im Baustellenbereich gelagert,
säubern, fördern und wieder einbauen.
einreihig (in Geraden und Kurven) bis 16 cm breit
auf einem Betonfundament C 12/15, 20 cm dick,
mit einer 15 cm breiten Rückenstütze höhen- und fluchtgerecht einbauen.
Menge: 5,000 m

##### 7.1.3 Schneiden

**7.1.3.010 Tiefbord 8/20, Rasenbord 5/25 oder Flachbord F5 schneiden**
Tiefbord 8/20, Rasenbord 5/25 oder Flachbord F5 schneiden
Tiefbord 8/20, Rasenbord 5/25 oder Flachbord F5 aus Beton
gemäß DIN EN 1340, auf Passform mit Motorschneidegerät
im Nassschnitt (recht- oder spitzwinklig) durchgängig schneiden.
Einschließlich aller Nebenarbeiten und Materialien.
Menge: 5,000 St

**7.1.3.020 Hoch- und Rundbord schneiden**
Hoch- und Rundbord schneiden
Hochbord oder Rundbord aus Beton
gemäß DIN EN 1340, auf Passform mit Motorschneidegerät
im Nassschnitt (recht- oder spitzwinklig) durchgängig schneiden.
Einschließlich aller Nebenarbeiten und Materialien.
Menge: 5,000 St

**7.1.3.050 Rinnenstein schneiden**
Rinnenstein schneiden
Rinnenstein aus Beton gemäß DIN EN 1338, auf Passform
mit Motorschneidegerät im Naßschnitt (recht- oder spitzwinklig)
durchgängig schneiden.
Abmessungen 24/16/14 cm
Einschließlich aller Nebenarbeiten und Materialien.
Menge: 5,000 St

### 9 Verkehrseinrichtungen

#### 9.1 Arbeiten für Signalanlagen, Straßenbeleuchtung und Fußgängerüberwege

##### 9.1.1 Bodenbewegung für LSA, Beleuchtung, FGÜ

*Hinweis: Vorbemerkungen*
Vorbemerkungen

Im Bereich der Lichtsignalanlagen ist grundsätzlich mit den zugehörigen
vorhandenen Versorgungsleitungen und Kabeln zu rechnen. Die Sicherung
dieser Versorgungsleitungen und Kabeln ist grundsätzlich in die Einheitspreise der Erdarbeiten einzurechnen und wird nicht gesondert vergütet.
Bei allen Erdarbeiten ist mit dem Einsatz von Minibaggern zu kalkulieren,
erforderliche Handschachtungen müssen vor der Ausführung mit dem AG
abgesprochen werden. Ist eine Absprache nicht möglich, muss die Notwendigkeit der Handschachtung nachgewiesen werden.

Kabelgräben für Beleuchtungsleitungen sind in 30/60 cm auszuführen.

**9.1.1.030 Druckluftpressung DN 50 mit Erdrakete herstellen**
Druckluftpressung DN 50 mit Erdrakete herstellen
Ein Kabelschutzrohr DN 50 unter einer Fahrbahn, in der erforderlichen
Durchpressungstiefe einbringen. Die Durchpressung erfolgt durch den
Einsatz einer Erdrakete unter einer Fahrbahn.
Eingeschlossen sind:
-  Alle erforderlichen Leistungen und Arbeiten für die Herstellung der
  Rohrverbindung sowie die Lieferung des PE-HD Rohres DN 50 -
  Das Einziehen des Rohres in die Bohrung
-  Einholung aller Bestandspläne
-  Erstellung eines Bestandsplanes im Maßstab 1 : 250
-  Die Einmessung der Lage und Tiefe des Rohres muss sich auf
  örtliche Festpunkte beziehen.
Das Aufnehmen und die Herstellen der Oberfläche wird gesondert vergütet.
Boden der Homogenbereiche gemäß geotechnischem Bericht bzw.
Vorbemerkungen zum Leistungsverzeichnis
Es müssen 5 Einzelpressungen von je ca. 10 m hergestellt werden.
Menge: 20,000 m

**9.1.1.050 Start- und Zielgrube für Druckluftpressungen herstellen**
Start- und Zielgrube für Druckluftpressungen herstellen
Herstellen von Start- oder Zielgruben in der erforderlichen Größe und
Tiefe der Vorposition herstellen
Boden lösen, seitlich lagern, nach erfolgter Durchpressung den Boden
wieder lagenweise einbauen und verdichten.
Den verdrängten Boden aufladen, abfahren und einer fachgerechten
Verwertung zuführen.
Boden der Homogenbereiche gemäß geotechnischem Bericht bzw.
Vorbemerkungen zum Leistungsverzeichnis
Boden nach LAGA Z 1.1 und Z 1.2
Das Aufnehmen und die Herstellen der Oberfläche wird gesondert vergütet
Menge: 6,000 St

**9.1.1.060 Boden in Handschachtung t<1,25 m, lösen, lagern**
Boden in Handschachtung t<1,25 m, lösen, lagern
Boden in Kabelgräben, kleinen Abschnitten, Probelöchern
und Muffenlöchern in Handschachtung lösen und ausbauen,
seitlich zum Wiedereinbau lagern.
Boden der Homogenbereiche gemäß geotechnischem Bericht bzw.
Vorbemerkungen zum Leistungsverzeichnis
Aushubtiefe bis 125 cm
Abgerechnet wird nach Abtragsprofilen
Menge: 150,000 m3

**9.1.1.080 Boden Z1.1 - Z1.2 in Handschachtung t<1,25 m, lösen, laden, entsorgen**
Boden Z1.1 - Z1.2 in Handschachtung t<1,25 m, lösen, laden, entsorgen
Boden in Kabelgräben, kleinen Abschnitten, Probelöchern und
Muffenlöchern in Handschachtung lösen und ausbauen, laden
und einer fachgerechten Verwertung zuführen.
Boden der Homogenbereiche gemäß geotechnischem Bericht bzw.
Vorbemerkungen zum Leistungsverzeichnis
auch mit mineralischen Fremdbestandteilen > 10 Vol %,
Boden nach LAGA Z 1.1 und Z 1.2
Aushubtiefe bis 125 cm
Abgerechnet wird nach Abtragsprofilen
Eine Vergütung erfolgt nur bei Nachweis der Zuordnungswerte nach LAGA
Menge: 150,000 m3

**9.1.1.100 Boden gelagert, als Handschachtung in Graben einbauen, verdichten**
Boden gelagert, als Handschachtung in Graben einbauen, verdichten
Boden im Baustellenbereich gelagert in Gräben in Handschachtung,
profilgerecht einbauen und maschinell verdichten.
Einbauort: Kabelgräben, kleinen Abschnitten, Bodenerkundung.
Auf dem Planum des Unterbaues muss ein Verformungsmodul
EV2 min. 45 MPa erreicht werden.
Verdichtungsgrad DPr min. 95 v.H.
Menge: 150,000 m3

**9.1.1.110 Boden in Baggerschachtung t<1,25 m, lösen, lagern**
Boden in Baggerschachtung t<1,25 m, lösen, lagern
Boden in Kabelgräben, kleinen Abschnitten, Probelöchern
und Muffenlöchern in Baggerschachtung lösen und ausbauen,
seitlich zum Wiedereinbau lagern.
Boden der Homogenbereiche gemäß geotechnischem Bericht bzw.
Vorbemerkungen zum Leistungsverzeichnis
Aushubtiefe bis 125 cm
Abgerechnet wird nach Abtragsprofilen
Menge: 500,000 m3

**9.1.1.130 Boden Z1.1 - Z1.2 in Baggerschachtung lösen, laden, entsorgen**
Boden Z1.1 - Z1.2 in Baggerschachtung lösen, laden, entsorgen
Boden in Kabelgräben, kleinen Abschnitten, Probelöchern und
Muffenlöchern in Baggerschachtung lösen und ausbauen, laden
und einer fachgerechten Verwertung zuführen.
Boden der Homogenbereiche gemäß geotechnischem Bericht bzw.
Vorbemerkungen zum Leistungsverzeichnis
auch mit mineralischen Fremdbestandteilen > 10 Vol %,
Boden nach LAGA Z 1.1 und Z 1.2
Aushubtiefe bis 125 cm
Abgerechnet wird nach Abtragsprofilen
Eine Vergütung erfolgt nur bei Nachweis der Zuordnungswerte nach LAGA
Menge: 500,000 m3

**9.1.1.150 Boden gelagert, maschinell in Gräben einbauen, verdichten**
Boden gelagert, maschinell in Gräben einbauen, verdichten
Boden im Baustellenbereich gelagert in Gräben profilgerecht
maschinell einbauen und verdichten.
Einbauort: Kabelgräben, kleinen Abschnitten, Bodenerkundung.
Auf dem Planum des Unterbaues muss ein Verformungsmodul
EV2 min. 45 MPa erreicht werden.
Verdichtungsgrad DPr min. 95 v.H.
Menge: 500,000 m3

**9.1.1.160 Boden liefern, in Gräben einbauen**
Boden liefern, in Gräben einbauen
Boden, gemäß ZTV-E StB, liefern, profilgemäß in Gräben einbauen
und maschinell verdichten.
Material:
kornabgestuft, nichtbindig, nach DIN 18196 (GW oder GI)
Sieblinienkörnung 0/32 - 0/45 mm
ausreichend trag- und verdichtungsfähig, frostunempfindlich
nach ZTV -E StB
auf dem Planum des Unterbaues muss ein Verformungsmodul
EV2 min. 45 MPa erreicht werden.
Verdichtungsgrad DPr min. 95 v.H.
Menge: 50,000 m3

##### 9.1.2 Signalmaste, Steuergerätesockel, Kabelabzweigkästen

*Hinweis: Vorbemerkungen Arbeiten an Signalmasten: Der Einbau der Signalmasten erfolgt nach Einbauskizze. Für das Aufladen und Abladen der Signalmaste auf dem städt. Betriebshof und der Baustelle steht seitens des AG keine Ladevorrichtung zur Verfügung, die Erschwernisse sind in die Einheitspreise einzurechnen und werden nicht gesondert vergütet. Arbeiten an Kabelabzweigkasten: Der Schachtdeckel muss durch Einsatz von Deckelhebezangen mit Spindel der Firma Lancier, aus dem Deckelrahmen angehoben werden können. Folgende Leistungen sind in die Einheitspreise einzurechnen und werden nicht gesondert vergütet: - Die Kabelschutzrohre aufschneiden, entfernen und entsorgen. - Einbau der Bodenplatte unter den vorhandenen Kabeln. Alle erforderlichen Stemmarbeiten am Kabelabzweigkasten.*
Vorbemerkungen

Arbeiten an Signalmasten:
Der Einbau der Signalmasten erfolgt nach Einbauskizze.
Für das Aufladen und  Abladen der Signalmaste auf dem städt. Betriebshof und der Baustelle steht seitens des AG keine Ladevorrichtung zur
Verfügung, die Erschwernisse sind in die Einheitspreise einzurechnen
und werden nicht gesondert vergütet.

Arbeiten an Kabelabzweigkasten:
Der Schachtdeckel muss durch Einsatz von Deckelhebezangen mit Spindel
der Firma Lancier, aus dem Deckelrahmen angehoben werden können.

Folgende Leistungen sind in die Einheitspreise einzurechnen und werden
nicht gesondert vergütet:
- Die Kabelschutzrohre aufschneiden, entfernen und entsorgen.
- Einbau der Bodenplatte unter den vorhandenen Kabeln.
- Alle erforderlichen Stemmarbeiten am Kabelabzweigkasten.

**9.1.2.010 Signalmast (Gerade) ausbauen und entsorgen**
Signalmast (Gerade) ausbauen und entsorgen.
Geraden Mast für Signalanlage 80 cm tief in Betonfundament 80/80/60 cm
aus C 12/15 ausbauen und entsorgen.
Stahlrohrmast Durchmesser bis 160 mm.
Länge bis 5,00 m
Signalmast von Betonresten befreien und Kabeleinführung freilegen
Eingeschlossen sind die erforderlichen Erdarbeiten, die Abfuhr des
Betonfundamentes, das Auffüllen und Verdichten der Baugrube.
Boden der Homogenbereiche gemäß geotechnischem Bericht bzw.
Vorbemerkungen zum Leistungsverzeichnis
Ausgenommen ist das Aufnehmen und das Herstellen der Oberfläche.
Menge: 10,000 St

**9.1.2.020 Signalmast (Gerade) laden und transportieren**
Signalmast (Gerade) laden und transportieren.
Geraden Signalmast nach Angabe der Bauleitung laden,
transportieren und abladen.
Stahlrohrmast Durchmesser bis 160 mm.
Länge bis 5,00 m
Transport Bauhof zur Baustelle oder
Transport Baustelle zum Bauhof oder
Transport Baustelle zur Entsorgung.
Förderweg jeweils bis 15 km.
Menge: 20,000 St

**9.1.2.040 Signalmast (Gerade) setzen**
Signalmast (Gerade) setzen.
Geraden Mast für Signalanlage im Baustellenbereich gelagert 80 cm tief
in ein Betonfundament 80/80/60 cm aus C 12/15 mit einer Aussparung
für eine Kabeleinführung gemäß Einbauskizze setzen.
Gerader Signalmast d = 160 mm.
Länge bis 5,00 m.
Eingeschlossen sind:
Die erforderlichen Erdarbeiten, die Abfuhr des verdrängten Bodens,
das Einführen eines PE-Rohres (DN 63 Farbe: grün)  in den Mast.
Boden der Homogenbereiche gemäß geotechnischem Bericht bzw.
Vorbemerkungen zum Leistungsverzeichnis
Herstellung der Umpflasterung des Mastes mit Betonkleinpflaster
ca. 0,4 X 0,4 m sowie die Lieferung des Kleinpflasters.
Vor dem Einbau der Masten sind die Mastabmessungen zu kontrollieren
und mit der Bauleitung abzustimmen.
Der Einbau des Mastes erfolgt nach Einbauskizze.
Menge: 10,000 St

**9.1.2.060 Peitschenmastunterteil ausbauen und entsorgen**
Peitschenmastunterteil ausbauen und entsorgen.
Peitschenmastunterteil für Signalanlage 80 cm tief in Betonfundament 130/130/100 cm aus C 12/15 ausbauen und entsorgen.
Stahlrohrmast Durchmesser bis 230 mm.
Länge bis 6,10 m.
Eingeschlossen sind die erforderlichen Erdarbeiten, die Abfuhr des
Betonfundamentes, das Auffüllen und Verdichten der Baugrube.
Boden der Homogenbereiche gemäß geotechnischem Bericht bzw.
Vorbemerkungen zum Leistungsverzeichnis
Ausgenommen ist das Aufnehmen und das Herstellen der Oberfläche.
Menge: 6,000 St

**9.1.2.070 Peitschenmastunterteil laden und transportieren**
Peitschenmastunterteil laden und transportieren.
Peitschenmastunterteil nach Angabe der Bauleitung laden,
transportieren und abladen.
Transport Bauhof zur Baustelle oder
Transport Baustelle zum Bauhof oder
Transport Baustelle zur Entsorgung.
Förderweg jeweils bis 20 km.
Menge: 12,000 St

**9.1.2.090 Peitschenmastunterteil setzen**
Peitschenmastunterteil setzen.
Peitschenmastunterteil für Signalanlage im Baustellenbereich gelagert
80 cm tief in ein Betonfundament 130/130/100 cm aus C 12/15 mit einer
Aussparung für eine Kabeleinführung gemäß Einbauskizze setzen.
Peitschenmast bis d = 230 mm.
Länge bis 6,10 m.
Eingeschlossen sind:
Die erforderlichen Erdarbeiten, die Abfuhr des verdrängten Bodens,
das Einführen eines PE-Rohres (DN 63 Farbe: grün)  in den Mast.
Boden der Homogenbereiche gemäß geotechnischem Bericht bzw.
Vorbemerkungen zum Leistungsverzeichnis
Herstellung der Umpflasterung des Mastes mit Betonkleinpflaster
ca. 0,4 X 0,4 m sowie die Lieferung des Kleinpflasters.
Vor dem Einbau der Masten sind die Mastabmessungen zu kontrollieren
und mit der Bauleitung abzustimmen.
Der Einbau des Mastes erfolgt nach Einbauskizze.
Menge: 6,000 St

**9.1.2.110 Kabeleinführungen an Masten freilegen**
Kabeleinführungen an Masten freilegen
An vorhandenen Masten Kabeleinführungen freilegen.
Betonfundament einseitig freischachten, die Kabeleinführung freistemmen
und durch die freigelegte Kabeleinführung ein Rohr DN 63 bis zur Mastklappe einführen.
Das neu verlegte Rohr einsanden und das Fundament mit ausreichend Beton ca. 0,5 m m³ C 12/15 wieder herstellen.
Eingeschlossen sind die erforderlichen Erdarbeiten und die Abfuhr des verdrängten Bodens.
Boden der Homogenbereiche gemäß geotechnischem Bericht bzw.
Vorbemerkungen zum Leistungsverzeichnis
Ausgenommen ist das Aufnehmen und das Herstellen der Oberfläche.
Menge: 10,000 St

**9.1.2.140 Steuergerätesockel klein ausbauen und abfahren**
Steuergerätesockel klein ausbauen und abfahren.
Steuergerätesockel aus Kunststoff 45  x  30  x 80 cm ausbauen.
Eingeschlossen sind die erforderlichen Erdarbeiten, der Abtransport
zum Bauhof sowie das Verfüllen und Verdichten der Baugrube.
Ausgenommen ist das Aufnehmen und die Herstellung der Oberfläche.
Menge: 3,000 St

**9.1.2.150 Steuergerätesockel groß ausbauen und abfahren**
Steuergerätesockel groß ausbauen und abfahren.
Steuergerätesockel aus Kunststoff 115  x  30  x 100 cm ausbauen
und abfahren.
Eingeschlossen sind die erforderlichen Erdarbeiten, der Abtransport
zum Bauhof sowie das Verfüllen und Verdichten der Baugrube.
Ausgenommen ist das Aufnehmen und die Herstellung der Oberfläche.
Menge: 5,000 St

**9.1.2.160 Steuergerätesockel ausbauen und entsorgen**
Steuergerätesockel ausbauen und entsorgen.
Steuergerätesockel aus Kunststoff 115 x 30 x 100 cm ausbauen und entsorgen.
Eingeschlossen sind die erforderlichen Erdarbeiten sowie das Verfüllen und Verdichten der Baugrube mit geeigneten Füllboden.
Ausgenommen ist das Aufnehmen und die Herstellung der Oberfläche.
Menge: 5,000 St

**9.1.2.170 Steuergerätesockel setzen.**
Steuergerätesockel setzen.
Steuergerätesockel aus Kunststoff 115 x 30 x 100 cm,
nach Zeichnung setzen.
Eingeschlossen sind die erforderlichen Erdarbeiten, das Einführen der
PE-Rohre sowie das Auffüllen des Fundamentes mit gewaschenem Sand.
Boden der Homogenbereiche gemäß geotechnischem Bericht bzw.
Vorbemerkungen zum Leistungsverzeichnis
Die Lieferung des Fundamentes erfolgt gesondert.
Ausgenommen ist das Aufnehmen und die Herstellung der Oberfläche.
Menge: 5,000 St

**9.1.2.180 Kreuzerder senkrecht ins Erdreich einbringen**
Kreuzerder senkrecht ins Erdreich einbringen.
Kreuzerder 40/40/2500 mm im Bereich des neu gesetzten Steuergerätesockel senkrecht ins Erdreich einbringen.
Besonders im Bereich der Steuergerätesockel ist mit Kabeln und
Versorgungsleitungen zu rechnen.
Boden der Homogenbereiche gemäß geotechnischem Bericht bzw.
Vorbemerkungen zum Leistungsverzeichnis
Die Lieferung erfolgt gesondert.
Menge: 5,000 St

**9.1.2.200 AZK 65 cm x 60 cm liefern und setzen**
AZK 65 cm x 60 cm liefern und setzen.
Kabelabzeigkasten aus Stahlbetonfertigteilen nach FTZ-Norm,
lichte Weite 65 cm x 60 cm liefern und setzen.
Belastungsklasse B 125  Brkl. 12/12. nach DIN EN 124/1229:
bestehend aus:
1 Deckel mit Entlüftung und eingesetztem Schild "Stadt MG"
1 rechteckige Schmutzschale in PVC-Ausführung mit
2 Aushebestangen, feuerverzinkt,
1 Deckelrahmen 19 cm hoch,
1 Zwischenrahmen 7,5  cm hoch,
1 Zwischenrahmen 15  cm hoch,
1 Kastenrahmen 31  cm hoch,
4 Rundstäbe,
1 Bodenplatte mit Sickerloch  6,5 cm.
AZK in Geh.- oder Radweg  auf eine 10 cm dicke Kiesschicht setzen.
Eingeschlossen sind die erforderlichen Erdarbeiten, den verdrängten
Boden aufladen, abfahren und entsorgen. Den Arbeitsraum verfüllen
und verdichten.
Boden der Homogenbereiche gemäß geotechnischem Bericht bzw.
Vorbemerkungen zum Leistungsverzeichnis
Die eingeführten PE-Rohre müßen an der Innenseite des Schachtes
bündig abgeschnitten werden und die Zwischenräume sind mit Mörtel
auszufüllen.
Die Fugen zwischen den Bauteilen sind mit Zementmörtel nach DIN
1045 auszubilden.
Ausgenommen sind das Aufnehmen und die Herstellung der Oberfläche.
Der Schachtdeckel muss durch Einsatz von Deckelhebezangen mit
Spindel der Firma Lancier, aus dem Deckelrahmen angehoben werden
können.
Menge: 3,000 St

**9.1.2.210 AZK 65 cm x 60 cm liefern und auf PE-Rohre setzen.**
AZK 65 cm x 60 cm liefern und auf PE-Rohre setzen.
Kabelabzeigkasten aus Stahlbetonfertigteilen nach FTZ-Norm,
lichte Weite 65 cm x 60 cm liefern und auf vorhandene Kabelschutzrohre setzen.
Belastungsklasse B 125  Brkl. 12/12. nach DIN EN 124/1229:
bestehend aus:
1 Deckel mit Entlüftung und eingesetztem Schild "Stadt MG"
1 rechteckige Schmutzschale in PVC-Ausführung mit
2 Aushebestangen, feuerverzinkt,
1 Deckelrahmen 19 cm hoch,
1 Zwischenrahmen 7,5  cm hoch,
1 Zwischenrahmen 15  cm hoch,
1 Kastenrahmen 31  cm hoch,
4 Rundstäbe,
1 Bodenplatte mit Sickerloch  6,5 cm.
AZK in Geh.- oder Radweg  auf eine 10 cm dicke Kiesschicht setzen.
Eingeschlossen sind die erforderlichen Erdarbeiten, den verdrängten
Boden aufladen, abfahren und entsorgen.
Den Arbeitsraum verfüllen und verdichten.
Boden der Homogenbereiche gemäß geotechnischem Bericht bzw.
Vorbemerkungen zum Leistungsverzeichnis
Alle vorhandenen Kabelschutzrohre (bis 10 Stück) die mit unter Spannung
stehenden Kabeln belegt sind, an den neuen Schacht anschließen.
Eingeschlossen sind auch:
Die Kabelschutzrohre aufschneiden, entfernen und entsorgen.
Die Bodenplatte muss unter den vorhandenen Kabeln eingebaut werden.
Alle erforderlichen Stemmarbeiten am Kabelabzweigkasten.
Die aufgeschnittenen PE-Rohre müssen an der Innenseite des
Schachtes bündig abgeschnitten werden und die Zwischenräume
sind mit Mörtel auszufüllen.
Die Fugen zwischen den Bauteilen sind mit Zementmörtel nach DIN
1045 auszubilden.
Ausgenommen sind das Aufnehmen und die Herstellung der Oberfläche.
Der Schachtdeckel muss durch Einsatz von Deckelhebezangen mit
Spindel der Firma Lancier, aus dem Deckelrahmen angehoben werden
können.
Menge: 3,000 St

**9.1.2.220 AZK 65 cm x 60 cm ausbauen und entsorgen**
AZK 65 cm x 60 cm ausbauen und entsorgen.
Kabelabzweigkasten aus Stahlbetonfertigteilen nach FTZ-Norm,
lichte Weite 65 cm x 60 cm ausbauen und entsorgen.
Klasse: B 125  Brkl. 12/12.
bestehend aus:
1 Deckel mit Entlüftung
1 rechteckige Schmutzschale
1 Deckelrahmen 19 cm hoch,
1 Zwischenrahmen 7,5  cm hoch,
1 Zwischenrahmen 15  cm hoch,
1 Kastenrahmen 31  cm hoch,
4 Rundstäbe,
1 Bodenplatte mit Sickerloch  6,5 cm.
AZK der in einem Geh- oder Radweg eingebaut ist, ausbauen
und entsorgen.
Eingeschlossen sind die erforderlichen Erdarbeiten sowie das
Auffüllen und Verdichten der Baugrube mit geeigneten Material.
Boden der Homogenbereiche gemäß geotechnischem Bericht bzw.
Vorbemerkungen zum Leistungsverzeichnis
Ausgenommen sind das Aufnehmen und die Herstellung der Oberfläche.
Menge: 2,000 St

**9.1.2.280 AZK 65 cm x 40 cm liefern und setzen**
AZK 65 cm x 40 cm liefern und setzen.
Kabelabzeigkasten aus Stahlbetonfertigteilen nach FTZ-Norm,
lichte Weite 65 cm x 40 cm liefern und setzen.
Belastungsklasse B 125  Brkl. 12/12. nach DIN EN 124/1229:
bestehend aus:
1 Deckel mit Entlüftung und eingesetztem Schild "Stadt MG"
1 rechteckige Schmutzschale in PVC-Ausführung mit
2 Aushebestangen, feuerverzinkt,
1 Deckelrahmen 19 cm hoch,
1 Zwischenrahmen 7,5  cm hoch,
1 Zwischenrahmen 15  cm hoch,
1 Kastenrahmen 31  cm hoch,
4 Rundstäbe,
1 Bodenplatte mit Sickerloch  7 cm.
AZK in Geh.- oder Radweg  auf eine 10 cm dicke Kiesschicht setzen.
Eingeschlossen sind die erforderlichen Erdarbeiten, den verdrängten
Boden aufladen, abfahren und entsorgen.
Boden der Homogenbereiche gemäß geotechnischem Bericht bzw.
Vorbemerkungen zum Leistungsverzeichnis
Den Arbeitsraum verfüllen und verdichten.
Die eingeführten PE-Rohre müßen an der Innenseite des Schachtes
bündig abgeschnitten werden und die Zwischenräume sind mit Mörtel
auszufüllen.
Die Fugen zwischen den Bauteilen sind mit Zementmörtel nach DIN
1045 auszubilden.
Ausgenommen sind das Aufnehmen und die Herstellung der Oberfläche.
Der Schachtdeckel muss durch Einsatz von Deckelhebezangen mit
Spindel der Firma Lancier, aus dem Deckelrahmen angehoben
werden können.
Menge: 5,000 St

**9.1.2.290 AZK 65 cm x 40 cm liefern und auf vorhandene PE-Rohre setzen.**
AZK 65 cm x 40 cm liefern und auf vorhandene PE-Rohre setzen.
Kabelabzeigkasten aus Stahlbetonfertigteilen nach FTZ-Norm,
lichte Weite 65 cm x 40 cm liefern und auf vorhandene Kabelschutzrohre setzen.
Belastungsklasse B 125  Brkl. 12/12. nach DIN EN 124/1229:
bestehend aus:
1 Deckel mit Entlüftung und eingesetztem Schild "Stadt MG"
1 rechteckige Schmutzschale in PVC-Ausführung mit
2 Aushebestangen, feuerverzinkt,
1 Deckelrahmen 19 cm hoch,
1 Zwischenrahmen 7,5  cm hoch,
1 Zwischenrahmen 15  cm hoch,
1 Kastenrahmen 31  cm hoch,
4 Rundstäbe,
1 Bodenplatte mit Sickerloch  7 cm.
AZK in Geh.- oder Radweg  auf eine 10 cm dicke Kiesschicht setzen.
Eingeschlossen sind die erforderlichen Erdarbeiten, den verdrängten
Boden aufladen, abfahren und entsorgen.
Boden der Homogenbereiche gemäß geotechnischem Bericht bzw.
Vorbemerkungen zum Leistungsverzeichnis
Den Arbeitsraum verfüllen und verdichten.
Alle vorhandenen Kabelschutzrohre (bis 10 Stück) die mit unter Spannung
stehenden Kabeln belegt sind, an den neuen Schacht anschließen.
Eingeschlossen sind auch:
Die Kabelschutzrohre aufschneiden, entfernen und entsorgen.
Die Bodenplatte muss unter den vorhandenen Kabeln eingebaut werden.
Alle erforderlichen Stemmarbeiten am Kabelabzweigkasten.
Die aufgeschnittenen PE-Rohre müssen an der Innenseite des Schachtes
bündig abgeschnitten werden und die Zwischenräume sind mit Mörtel
auszufüllen.
Die Fugen zwischen den Bauteilen sind mit Zementmörtel nach DIN
1045 auszubilden.
Ausgenommen sind das Aufnehmen und die Herstellung der Oberfläche.
Der Schachtdeckel muss durch Einsatz von Deckelhebezangen mit
Spindel der Firma Lancier, aus dem Deckelrahmen angehoben
werden können.
Menge: 5,000 St

**9.1.2.300 AZK 65 cm x 40 cm ausbauen und entsorgen**
AZK 65 cm x 40 cm ausbauen und entsorgen.
Kabelabzweigkasten aus Stahlbetonfertigteilen nach FTZ-Norm,
lichte Weite 65 cm x 40 cm ausbauen und entsorgen.
Klasse: B 125  Brkl. 12/12.
bestehend aus:
1 Deckel mit Entlüftung,
1 rechteckige Schmutzschale
1 Deckelrahmen 19 cm hoch,
1 Zwischenrahmen 15  cm hoch,
1 Kastenrahmen 31  cm hoch,
4 Rundstäbe,
1 Bodenplatte mit Sickerloch  7 cm.
AZK der in einem Geh- oder Radweg eingebaut ist, ausbauen
und entsorgen.
Eingeschlossen sind die erforderlichen Erdarbeiten sowie das
Auffüllen und Verdichten der Baugrube mit geeigneten Material.
Boden der Homogenbereiche gemäß geotechnischem Bericht bzw.
Vorbemerkungen zum Leistungsverzeichnis
Ausgenommen sind das Aufnehmen und die Herstellung der Oberfläche.
Menge: 3,000 St

**9.1.2.360 AZK 35 cm x 35 cm liefern und setzen**
AZK 35 cm x 35 cm liefern und setzen.
Kabelabzweigkasten aus Stahlbetonfertigteilen nach FTZ-Norm,
lichte Weite 35 cm x 35 cm liefern und setzen.
Belastungsklasse B 125  Brkl. 12/12. nach DIN EN 124/1229:
bestehend aus:
1 Deckel mit eingesetztem Schild "Stadt MG"
1 Deckelrahmen ca. 12 cm hoch,
1 Zwischenrahmen ca. 29 cm hoch,
1 Kastenrahmen ca. 29 cm hoch,
1 Bodenplatte ca. 5 cm.
AZK in Geh.- oder Radweg  auf eine 10 cm dicke Kiesschicht setzen.
Eingeschlossen sind die erforderlichen Erdarbeiten, den verdrängten
Boden aufladen, abfahren und entsorgen.
Boden der Homogenbereiche gemäß geotechnischem Bericht bzw.
Vorbemerkungen zum Leistungsverzeichnis
Die eingeführten PE-Rohre müssen an der Innenseite des Schachtes
bündig abgeschnitten werden und die Zwischenräume sind mit Mörtel
auszufüllen.
Die Fugen zwischen den Bauteilen sind mit Zementmörtel nach DIN
1045 auszubilden.
Ausgenommen sind das Aufnehmen und die Herstellung der Oberfläche.
Menge: 5,000 St

**9.1.2.380 AZK bis 35 cm x 35 cm ausbauen und entsorgen**
AZK bis 35 cm x 35 cm ausbauen und entsorgen.
Kabelabzeigkasten aus Stahlbetonfertigteilen nach FTZ-Norm,
lichte Weite bis 35 cm x 35 cm ausbauen und entsorgen.
Klasse: B 125  Brkl. 12/12.
bestehend aus:
1 Deckel,
1 Deckelrahmen ca. 12 cm hoch,
1 Zwischenrahmen ca. 29 cm hoch,
1 Kastenrahmen ca. 29 cm hoch,
1 Bodenplatte ca. 5 cm.
AZK der in einem Geh- oder Radweg eingebaut ist, ausbauen
und entsorgen.
Eingeschlossen sind die erforderlichen Erdarbeiten sowie das
Auffüllen und Verdichten der Baugrube mit geeigneten Material.
Boden der Homogenbereiche gemäß geotechnischem Bericht
bzw. Vorbemerkungen zum Leistungsverzeichnis
Ausgenommen sind das Aufnehmen und die Herstellung der
Oberfläche.
Menge: 3,000 St

**9.1.2.450 Signalkabel bis 3 cm Durchmesser in Kabelschutzrohr einziehen.**
Signalkabel bis 3 cm Durchmesser in Kabelschutzrohr einziehen.
Signalkabel bis 3 cm Durchmesser im Baustellenbereich
gelagert, in vorhandene Kabelschutzrohre einziehen.
Eingeschlossen sind:
Das Vorhalten aller erforderlichen Werkzeuge und Maschinen
sowie das Öffnen und Schließen der Kabelabzweigkästen.
Menge: 300,000 m

**9.1.2.451 LWL Kabel in Kabelschutzrohr einziehen.**
LWL Kabel in Kabelschutzrohr einziehen.
LWL Kabel im Baustellenbereich gelagert, in vorhandene Kabelschutzrohre einziehen.
Eingeschlossen sind: Das Vorhalten aller erforderlichen Werkzeuge und Maschinen sowie das Öffnen und Schließen der Kabelabzweigkästen.
Menge: 4000,000 m

##### 9.1.3 Kabelschutzrohre

*Hinweis: Vorbemerkungen Kabeschutzrohre als PE- Rohre nach DIN EN 50086-2-4 ausführen Die Ausführung der Kabelschutzrohre für Lichtsignalanlagen, und Fußgängerüberwegen erfolgt in der Farbe grün, die Kabelschutzrohre für Beleuchtungseinrichtungen werden in Farbe rot, alle sonstigen Medien werden in der Farbe schwarz ausgeführt. Die jeweiligen Rohrlängen sind nicht in zusammenhängenden Abschnitten angegeben. Die Lieferung der Materialien erfolgt grundsätzlich zum Einbauort. Die Herstellung der Kabelgräben wird gesondert vergütet. Das Einführen der Rohre in Schächte, Fundamente und Masten wird nicht gesondert vergütet. Die Rohre sind in Schächten bündig mit der Innenwand abzuschneiden und zu verputzen. Werden die Rohre nicht an einen Kabelschacht o. ä. angeschlossen, so sind die Rohröffnungen mit Verschlusskappen zu verschließen. Für das Aufladen und Abladen der Rohre auf dem städt. Betriebshof und der Baustelle steht seitens des AG keine Ladevorrichtung zu Verfügung, die Erschwernisse sind in die Einheitspreise einzurechnen und werden nicht gesondert vergütet.*

**9.1.3.010 Kabelschutzrohr ausbauen und entsorgen**
Kabelschutzrohr ausbauen und entsorgen.
Kabelschutzrohr in vorhandenen Aufgrabungen ausbauen,
aufnehmen und einer fachgerechten Verwertung zuführen.
Rohr bis PE-HD DN 110.
Menge: 100,000 m

**9.1.3.020 Kabelschutzrohr auf Durchgängigkeit prüfen**
Kabelschutzrohr auf Durchgängigkeit prüfen.
Vorhandenes Kabelschutzrohr auf Durchgängigkeit prüfen.
Der Einsatz, sowie das Vorhalten von Werkzeugen, Maschinen,
Hilfsmitteln, Kabelspiralen usw. wird nicht gesondert vergütet.
Menge: 2500,000 m

**9.1.3.030 Kabelschutzrohr DN 110 belegt, anschneiden und anbinden**
Kabelschutzrohr DN 110 belegt, anschneiden und anbinden.
Vorhandenes mit unter Spannung stehenden Kabeln belegtes
Kabelschutzrohr aufschneiden und neu anbinden.
Kabelschutzrohr DN 110 mm.
Die Anbindung erfolgt  an Kabelabzweigkästen oder an
Kabelschutzrohre mit  2 Doppelsteckmuffen.
inkl. Lieferung und Verlegen von 1,5 m Kabelschutzrohr
sowie Doppelsteckmuffen.
Menge: 10,000 St

**9.1.3.040 Kabelschutzrohr DN 110 frei, anschneiden und anbinden**
Kabelschutzrohr DN 110 frei, anschneiden und anbinden.
Vorhandenes, nicht belegtes Kabelschutzrohr aufschneiden
und neu anbinden.
Kabelschutzrohr DN 110 mm.
Die Anbindung erfolgt  an Kabelabzweigkästen oder an Kabelschutzrohre mit  2 Doppelsteckmuffen.
Menge: 10,000 St

**9.1.3.090 Flexibles Kunststoffrohr PE-HD DN 110 grün liefern**
Flexibles Kunststoffrohr PE-HD DN 110 grün liefern
Flexibles Kabelschutzrohr PE-HD nach DIN EN 50086-2-4 als Bundware
für Beleuchtungskabel einschließlich erforderlicher Muffen liefern.
PE-HD DN 110 mm flexibel
in verschiedenen Längen
Farbe: grün (LSA).
Menge: 500,000 m

**9.1.3.100 Flexibles Kunststoffrohr PE-HD DN 110 rot liefern**
Flexibles Kunststoffrohr PE-HD DN 110 rot liefern
Flexibles Kabelschutzrohr PE-HD nach DIN EN 50086-2-4 als Bundware
für Beleuchtungskabel einschließlich erforderlicher Muffen liefern.
PE-HD DN 110 mm flexibel
in verschiedenen Längen
Farbe: rot (Beleuchtung).
Menge: 5500,000 m

**9.1.3.110 Flexibles Kunststoffrohr PE-HD DN 63 grün liefern**
Flexibles Kunststoffrohr PE-HD DN 63 grün liefern
Flexibles Kabelschutzrohr PE-HD nach DIN EN 50086-2-4 in Einzellängen
für Lichtsignalanlagen einschließlich erforderlicher Muffen liefern.
PE-HD DN 63 mm flexibel
in verschiedenen Längen
Farbe: grün (LSA).
Menge: 100,000 m

**9.1.3.130 Flexibles Kunststoffrohr PE-HD DN 50 schwarz liefern**
Flexibles Kunststoffrohr PE-HD DN 50 schwarz liefern
Flexibles Kabelschutzrohr PE-HD nach DIN EN 50086-2-4 in Einzellängen
für Beleuchtung einschließlich erforderlicher Muffen liefern.
PE-HD DN 50 mm flexibel
in verschiedenen Längen.
Farbe: schwarz (Sonstige).
Menge: 100,000 m

**9.1.3.150 Kabelschutzrohr-Halbschalen liefern und verlegen**
Kabelschutzrohr-Halbschalen liefern und verlegen.
Kabelschutzrohr-Halbschalen 110 mm X 3,2 mm bestehend
aus Oberschale und Unterschale mit H-Profil liefern und auf
vorhandene Kabelschutzrohre befestigen.
Menge: 30,000 m

**9.1.3.170 Halbschalen-Abzweiger liefern und einbauen**
Halbschalen-Abzweiger  liefern und einbauen

Die vorhandenen Kabelschutzrohre DN 110 aufschneiden
und den Halbschalen-Abzweiger 110/50 90° einbauen.
Die erforderlichen Erdarbeiten werden gesondert vergütet.

Den vorgegebenen Anforderungen entspricht z.B.:
Fabrikat:

gabo Systemtechnik GmbH
Am Schaidweg 7
94559 Niederwinkling

Produkte: Halbschalen-Abzweiger HSA 110 / 50-90°
Artikel-Nr.: 12233

angebotenes Fabrikat/Typ des Bieters:

Hersteller:___________________________

Modell Typ:__________________________

Bei Nichtausfüllung des angebotenen Fabrikates gilt die Angabe des
Leitproduktes als vertraglicher Bestandteil.
Menge: 50,000 St

**9.1.3.180 Kabelschutzrohr verlegen 1-zügig**
Kabelschutzrohr verlegen 1-zügig
Kabelschutzrohr PE-HD DN 110 im Baustellenbereich gelagert, in
vorhandenem Kabelgraben auf Bettung verlegen und erforderliche
Anschlussarbeiten ausführen und Überdeckung einbringen
Verlegung als 1-zügiger Rohrzug,
Kabelgrabenbreite 0,30 m.
Lieferung der Bettungs- und Überdeckungsmaterialien
Sand bzw. Sand-Kies-Gemischkorn abgestuft, nichtbindig, nach
DIN 18196 Sieblinienkörnung 0/8 mm, ausreichend trag- und
verdichtungsfähig, frostunempfindlich nach ZTV-E StB
Bettungsdicke 10 cm, Überdeckung 20 cm über Rohrscheitel
Einführen der Kabelschutzrohre in vorh. Schächte, Kabelabzweigkästen, Fundamente und Masten bis zur Mastklappe inkl. erforderliche Stemmarbeiten. Rohranschlüsse in Schächten bündig mit der
Innenwand abschneiden  und entstandene Anschlussöffnungen mit
Mörtel schließen.
Freiliegende Rohröffnungen mit Verschlusskappen schließen.
Menge: 5000,000 m

**9.1.3.190 Kabelschutzrohr verlegen 2-zügig**
Kabelschutzrohr verlegen, 2-zügig
Kabelschutzrohr PE-HD DN 110 im Baustellenbereich gelagert, in
vorhandenem Kabelgraben auf Bettung verlegen und erforderliche
Anschlussarbeiten ausführen und Überdeckung einbringen
Verlegung als 2-zügiger Rohrzug,
Kabelgrabenbreite 0,40 m
mit Abstandhaltern (Abstand a=2,00 m).
Lieferung der Bettungs- und Überdeckungsmaterialien
Sand bzw. Sand-Kies-Gemischkorn abgestuft, nichtbindig, nach
DIN 18196 Sieblinienkörnung 0/8 mm, ausreichend trag- und
verdichtungsfähig, frostunempfindlich nach ZTV-E StB
Bettungsdicke 10 cm, Überdeckung 20 cm über Rohrscheitel
Einführen der Kabelschutzrohre in vorh. Schächte, Kabelabzweigkästen, Fundamente und Masten bis zur Mastklappe inkl. erforderliche
Stemmarbeiten. Rohranschlüsse in Schächten bündig mit der Innenwand
abschneiden  und entstandene Anschlussöffnungen mit Mörtel schließen.
Freiliegende Rohröffnungen mit Verschlusskappen schließen.
Menge: 500,000 m

**9.1.3.200 Kabelschutzrohr verlegen 3-zügig**
Kabelschutzrohr verlegen 3-zügig.
Kabelschutzrohr PE-HD DN 110 im Baustellenbereich gelagert, in
vorhandenem Kabelgraben auf Bettung verlegen und erforderliche
Anschlussarbeiten ausführen und Überdeckung einbringen
Verlegung als 3-zügiger Rohrzug,
Kabelgrabenbreite 0,50 m
mit Abstandhaltern (Abstand a=2,00 m).
Lieferung der Bettungs- und Überdeckungsmaterialien
Sand bzw. Sand-Kies-Gemischkorn abgestuft, nichtbindig, nach
DIN 18196 Sieblinienkörnung 0/8 mm, ausreichend trag- und
verdichtungsfähig, frostunempfindlich nach ZTV-E StB
Bettungsdicke 10 cm, Überdeckung 20 cm über Rohrscheitel
Einführen der Kabelschutzrohre in vorh. Schächte, Kabelabzweigkästen, Fundamente und Masten bis zur Mastklappe inkl. erforderliche
Stemmarbeiten. Rohranschlüsse in Schächten bündig mit der Innenwand
abschneiden  und entstandene Anschlussöffnungen mit Mörtel schließen.
Freiliegende Rohröffnungen mit Verschlusskappen schließen.
Menge: 50,000 m

**9.1.3.210 Flexibles Kunststoffrohr verlegen**
Flexibles Kunststoffrohr verlegen
Flexibles Kabelschutzrohr PE-HD DN 50 bis DN 63 im Baustellenbereich
gelagert, in vorhandenem Kabelgraben auf Bettung verlegen und erforderliche Anschlussarbeiten ausführen und Überdeckung einbringen
Verlegung als 1-zügiger Rohrzug,
Kabelgrabenbreite 0,30 m.
Lieferung der Bettungs- und Überdeckungsmaterialien
Sand bzw. Sand-Kies-Gemischkorn abgestuft, nichtbindig, nach DIN 18196
Sieblinienkörnung 0/8 mm, ausreichend trag- und verdichtungsfähig,
frostunempfindlich nach ZTV -E StB
Bettungsdicke 10 cm, Überdeckung 10 cm über Rohrscheitel
Einbinden der flexiblen Kabelschutzrohre in vorh. Schächte, Kabelabzweigkästen, Fundamente und Masten inkl. erforderliche Stemmarbeiten.
Einziehen der flexiblen Kabelschutzrohre bei Signalmasten bis Unterkante
Mastklappe.
Rohranschlüsse in Schächten bündig mit der Innenwand abschneiden und
entstandene Anschlussöffnungen mit Mörtel schließen.
Freiliegende Rohröffnungen mit Verschlusskappen schließen.
Menge: 200,000 m

**9.1.3.220 Kabeltrommel < 3 t laden und transportieren**
Kabeltrommel < 3 t laden und transportieren
Kabeltrommel mit Steuer- oder Signalkabel bis 3 to Gesamtgewicht
laden und vom Bauhof zur Baustelle und zurück transportieren.
Förderweg bis 20 km.
Kabel im Baustellenbereich in Teillängen trennen, abladen und zum
Einziehen vorbereiten.
Kabelverbrauch dokumentieren, von der Bauleitung gegenzeichnen lassen.
Menge: 50,000 St

**9.1.3.230 Kernbohrung für eine Hauseinführung herstellen**
Kernbohrung für eine Hauseinführung herstellen

Kernbohrung DN 100 mm für eine Hauseinführung in Mauerwerk oder Beton herstellen.

Es handelt sich um ca. 10 Kernbohrungen von je ca. 0,3 m bis 0,5 m an 10 unterschiedlichen Schulen oder Dienstgebäuden.
Menge: 300,000 cm

**9.1.3.240 Hauseinführung liefern und einbauen**
Hauseinführung liefern und einbauen

Hauseinführung zum Anschluss von gewellten Kabelschutzrohren für eine Kernbohrung DN 100 liefern, einbauen und abdichten.

Den vorgegebenen Anforderungen entspricht z.B.:
Fabrikat:

Hauff-Technik GmbH & Co. KG
Robert-Bosch-Straße 9
89568 Hermaringen, GERMANY

Produkte:
1 Stück Sanierungsfutter  SFR 100/500
1 Stück Kunststoffflansch  HSI 150-DFK
1 Stück Systemdeckel  HRK 150-M110-WR
2 Stück Ringraumdichtung mit Segmentringtechnik  HRD 100-SG-4/8-30

Alle Produktteile und Aufwendungen sind in den E. P. einzurechnen.

angebotenes Fabrikat/Typ des Bieters:

Hersteller:___________________________

Modell Typ:__________________________

Bei Nichtausfüllung des angebotenen Fabrikates gilt die Angabe des
Leitproduktes als vertraglicher Bestandteil.
Menge: 5,000 St

#### 9.2 Straßenbeleuchtung

*Hinweis: Vorbemerkungen Arbeiten an Beleuchtungsmasten: Der Einbau der Beleuchtungsmasten erfolgt nach Einbauskizze. Für das Aufladen und Abladen der Beleuchtungsmaste auf dem städt. Betriebshof und der Baustelle steht seitens des AG keine Ladevorrichtung zur Verfügung, die Erschwernisse sind in die Einheitspreise einzurechnen und werden nicht gesondert vergütet. Zusätzliche Normen und Vorschriften: DIN VDE 0100 Teil 540 Errichten von Starkstromanlagen mit Nennspannung bis 1000 V DIN VDE 0141 VDE-Bestimmung für Erdung für Starkstromanlagen mit Nennspannungen über 1 KV Folgende Leistungen sind in die Einheitspreise einzurechnen und werden nicht gesondert vergütet: Erstellen der Grabensohle nach DIN EN 1610. Liefern von Beleuchtungskabeln, Erdungsband, Kupferseil, Trassenwarnband in unterschiedlichen Längen frei Baustelle, je nach Bedarf. Vorschriften der Versorgungsunternehmen. Als Grundlage der Preiskalkulation sind nach Del-Notiz 600 Euro /100 kg. Die Genehmigung für die Montage von Niederspannungs-Beleuchtungs- anschlüssen an das NEW Netz ist vor Auftragsbeginn dem AG vorzulegen.*

##### 9.2.1 Demontage der Straßenbeleuchtung

**9.2.1.080 Beleuchtungsmast bis LPH 8,0 m ausbauen und entsorgen**
Beleuchtungsmast bis LPH 8,0 m ausbauen und entsorgen
Beleuchtungsmast bis LPH 8,0 m ausbauen, laden und entsorgen.
Menge: 20,000 St

**9.2.1.200 Erdkabel ausbauen, entsorgen**
Erdkabel ausbauen, entsorgen
Erdkabel in Kabelgraben nach Demontage der Beleuchtungsmaste
oder Seilverspannungen freilegen, entfernen und einer fachgerechten
Verwertung zuführen.
Die Erdarbeiten werden gesondert vergütet.
Das Freischalten sowie sonstige Nebenleistungen sind in die
Einheitspreise einzurechnen und werden nicht gesondert vergütet.
Menge: 100,000 m

**9.2.1.210 Kabel in Leerrohr ausbauen, entsorgen**
Erdkabel in Leerrohr ausbauen, entsorgen
Kabel aus vorhandenen Leerrohren nach Demontage der Beleuchtungsmaste oder Seilverspannungen entfernen und einer fachgerechten
Verwertung zuführen.
Das Freischalten sowie sonstige Nebenleistungen sind in die
Einheitspreise einzurechnen und werden nicht gesondert vergütet.
Menge: 200,000 m

##### 9.2.2 Neubau der Straßenbeleuchtung

**9.2.2.151 Peitschenmast bis 8,0 m Nennhöhe setzen.**
Beleuchtungsmast bis 8,00 m Lichtpunkthöhe (LPH) setzen.

Beleuchtungsmast im Baustellenbereich gelagert 1,30 cm tief mit einer Aussparung für eine Kabeleinführung gemäß Einbauskizze setzen.
Beleuchtungsmast bis d = 230 mm.
Mastlänge ca. 9,30 m und Ausleger ca.2,0 m
Eingeschlossen sind: Die erforderlichen Erdarbeiten, die Abfuhr des verdrängten Bodens, das Einführen eines PE-Rohres (DN 50)  in den Mast.
Die Umpflasterung des Mastes mit Betonkleinpflaster 0,4 X 0,4 m sowie die Lieferung des Kleinpflasters.
Vor dem Einbau der Masten sind die Mastabmessungen zu kontrollieren und mit der Bauleitung abzustimmen.
Ausgenommen ist das Aufnehmen und das Herstellen der Oberfläche.
Der Einbau des Mastes erfolgt nach Einbauskizze.
Menge: 100,000 St

**9.2.2.171 Aufsatzmast bis 10,00 m laden und transportieren.**
Aufsatzmast bis 10,00 m laden und transportieren.
Peitschenmast nach Angabe der Bauleitung laden,
transportieren und abladen.
Mastlänge ca. 9,30 m und Ausleger ca.2,0 m
Transport Bauhof zur Baustelle oder
Transport Baustelle zum Bauhof oder
Transport Baustelle zur Entsorgung.
Förderweg jeweils bis 20 km.
Menge: 120,000 St

**9.2.2.191 Schaltschrank setzen**
Schaltschrank setzen.
Schaltschrank aus Kunststoff 1,20 m x 0,5 m setzen.
Eingeschlossen sind die erforderlichen Erdarbeiten, das
einführen der PE-Rohre sowie das Auffüllen des
Fundamentes mit gewaschenem Sand.
Die Lieferung des Schaltschrankes erfolgt gesondert.
Ausgenommen ist das Aufnehmen und die Herstellung der
Oberfläche.

Netzanschluß erfolgt nach sep. Beauftragung durch die
NEW Netz.
Menge: 2,000 St

**9.2.2.201 Schaltschrank laden und transportieren**
Schaltschrank laden und transportieren.
Schaltschrank  nach Angabe der Bauleitung laden,
transportieren und abladen.
Transport Bauhof zur Baustelle.
Förderweg jeweils bis 20 km.
Menge: 2,000 St

##### 9.2.5 Beleuchtungskabel verlegen

**9.2.5.010 Beleuchtungskabel verlegen**
Beleuchtungskabel verlegen
Beleuchtungskabel im Baustellenbereich gelagert, in vorhandenem
Kabelgraben auf einzubauender Bettung und mit Überdeckung verlegen.
Lieferung und Einbau der Bettung: Sand bzw. Sand-Kies-Gemisch 0/8
Kabellage auf 10 cm Bettung und mit 20 cm Überdeckung über Rohrscheitel oder Beleuchtungskabel
Trassenwarnband aus Kunststoff, 10 cm breit mit Aufschrift "Achtung
Beleuchtungskabel" liefern und auf 20 cm Überdeckung des Rohrscheitels oder Beleuchtungskabels verlegen
Menge: 50,000 m

**9.2.5.020 Beleuchtungskabel bis 3 cm Durchmesser in Kabelschutzrohr einziehen.**
Beleuchtungskabel bis 3 cm Durchmesser in Kabelschutzrohr einziehen.
Beleuchtungskabel bis 3 cm Durchmesser im Baustellenbereich gelagert,
in vorhandene Kabelschutzrohre einziehen.
Eingeschlossen sind: Das Vorhalten aller erforderlichen Werkzeuge und
Maschinen sowie das Öffnen und Schließen der Kabelabzweigkästen.
Menge: 5000,000 m

#### 9.4 Verkehrszeichen und -einrichtungen

*Hinweis: Vorbemerkungen Alle Verkehrszeichen sind nach IVZ-Norm, Standardplan I bis III mit einer Bohrung (D = 6,5 mm) ohne Senke zu versehen. Es können auch mehrere Bohrungen für ein Schild, z. B. nach Standardplan I und II, gefordert werden. Die Kosten sind in die Einheitspreise mit einzurechnen. Alle im Leistungsverzeichnis aufgeführten Pfosten, Rahmen (außen und innen im Vollbad feuerverzinkt) und Schellen sind feuerverzinkt nach DIN 50976 zu liefern. Alle Stahlrohrpfosten müssen eine einwandfreie, elektrogeschweißte Längsnaht haben. Auslegerschellen sind mit dem Steg rundum zu verschweißen. Ausführung der Schellen einteilig oder rund um verschweißt sein (nicht genietet oder punktgeschweißt). Alle Schellen sind mit entsprechenden Schrauben und Muttern aus V2A Edelstahl zu liefern. Ausleger der Auslegerschellen mit Lochabstand 350 mm und 500 mm sind aus Flacheisen 30 x 6, Ausleger mit Lochabstand 700 mm und 900 mm aus Flacheisen 30 x 8 mm herzustellen. Die Ausführung der Schelle (Band oder Rohrbefestigung) erfolgt durch Flacheisen reicht 30 x 5 mm. Die Pfosten müssen auf der Seite zum Erdeinbau mit einer Bohrung für Erdanker in Höhe von 10 cm zum Ende versehen sein. Aufgrund der Vielzahl der vorhandenen Versorgungsleitungen sind die erforderlichen Ausschachtungsarbeiten in Handschachtung auszuführen und entsprechend zu kalkulieren. Die Gründung der Betonfundamente erfolgt frostfrei (Mindesttiefe 0,80m). Der Einbau von Fertigteilfundamenten ist gestattet sofern die Lage der Versorgungsleitungen es zulassen. Freiliegende oder sichtbare Fundamentteile sind als Sichtbeton auszuführen. Dokumentation durch Datenblätter Zu jedem Standort ist ein Datenblatt mit Informationen über (beispielhaft): Aufstellungsdatum, Aufstellungsort, Besonderheiten beim Tiefbau (Fundamentart, Tiefe des Fundamentes, Leitungslage usw.) und 2 Fotos (Nah- und Fern) anzufertigen.*

##### 9.4.2 Pfosten und Sondermaterial

**9.4.2.110 Stahlrohrpfosten L = 1,50 m in Beton setzen**
Stahlrohrpfosten L = 1,50 m in Beton setzen
Stahlrohrpfosten als Absperrpfosten mit Erdanker im Baustellenbereich
gelagert, einschließlich der erforderlichen Erdarbeiten setzen.
Stahlrohrpfosten Durchmesser bis D = 89 mm,
Gesamtlänge bis 1500 mm
Fertige Höhe über Gelände bis 1000 mm
Betonfundament 30/30/60 cm  aus C 12/15
Aufnehmen und Herstellen der umgebenden Verkehrsflächen wird
gesondert vergütet.
Menge: 5,000 St

**9.4.2.180 Stahlrohrpfosten > 3,00 m in Beton setzen**
Stahlrohrpfosten > 3,00 m in Beton setzen
Stahlrohrpfosten zur Aufstellung von Verkehrszeichen mit Erdanker
im Baustellenbereich gelagert, einschließlich der erforderlichen
Erdarbeiten setzen.
Stahlrohrpfosten Durchmesser bis 76 mm,
Länge bis 4500 mm.
Betonfundament 30/30/60 cm C 12/15.
Aufnehmen und Herstellen der entsprechenden Verkehrsflächen
wird gesondert vergütet.
Menge: 5,000 St

### 10 Verrechnungssätze

*Hinweis: Vorbemerkungen Die Stundenlohnarbeiten durch Arbeitskräfte und Baugeräte sind nur auf besondere Anordnung des AG ausführen. Die angebotenen Stundensätze werden auch bei Nachtragspositionen berücksichtigt und beinhalten zugehörige Allgemeinkosten. Stundenlohnarbeiten Der Verrechnungssatz für die jeweilige Arbeitskraft umfasst sämtliche Aufwendungen, insbesondere den tatsächlichen Lohn einschl. vermögenswirksamer Leistungen mit den Zuschlägen für Gemeinkosten (Sozialkassen-beiträge, Winterbauumlage und dgl.) sowie Gehaltsnebenkosten und Zuschläge für Überstunden. Zuschläge für Über-, Nacht-, Sonntags- und Feiertagsarbeit werden nach den jeweils geltenden tariflichen Festlegungen gesondert vergütet. Baugeräte Der Verrechnungssatz für das jeweilige Gerät umfasst sämtliche Aufwendungen für den Einsatz, insbesondere Gerätevorhalte- und Betriebsstoffkosten sowie sämtliche Zuschläge einschliesslich der Kosten für den Geräteführer. Der Verrechnungssatz gilt für das zum Zeitpunkt des Abrufes einsatzbereit auf der Baustelle befindliche Baugerät. Vergütet werden die angefangenen Stunden zwischen Einsatzbeginn und -ende, jedoch ohne Reparatur- und Wartungszeiten. Zuschläge für Über-, Nacht-, Sonntags- und Feiertagsarbeit des Geräteführers werden nach den jeweils geltenden tariflichen Festlegungen gesondert vergütet.*

#### 10.1 Arbeitskräfte

##### 10.1.1 Arbeitskräfte

**10.1.1.010 Verrechnungssatz für Arbeitskraft Poliere**
Verrechnungssatz für Arbeitskraft Poliere
Stundenlohnarbeiten durch Arbeitskräfte auf Anordnung des AG ausführen.
Verrechnungssatz für Poliere, Schachtmeister oder dgl.
Menge: 20,000 h

**10.1.1.040 Verrechnungssatz für Arbeitskraft Spezialbaufacharbeiter (III)**
Verrechnungssatz für Arbeitskraft Spezialbaufacharbeiter.
Stundenlohnarbeiten durch Arbeitskräfte auf Anordnung des AG ausführen.
Verrechnungssatz für Spezialbaufacharbeiter (Berufsgruppe III).
Menge: 100,000 h

**10.1.1.060 Verrechnungssatz für Arbeitskraft Baufacharbeiter (V)**
Verrechnungssatz für Arbeitskraft Baufacharbeiter (V)
Stundenlohnarbeiten durch Arbeitskräfte auf Anordnung des AG ausführen.
Verrechnungssatz für die Baufacharbeiter (Berufsgruppe V).
Menge: 100,000 h

**10.1.1.080 Verrechnungssatz für Arbeitskraft Bauwerker (VII)**
Verrechnungssatz für Arbeitskraft Bauwerker (VII)
Stundenlohnarbeiten durch Arbeitskräfte auf Anordnung des AG ausführen.
Verrechnungssatz für Bauwerker (Berufsgruppe VII).
Menge: 100,000 h

#### 10.2 Baugeräte

##### 10.2.1 Baugeräte

**10.2.1.090 Verrechnungssatz für Baugerät LKW**
Verrechnungssatz für Baugerät Lastkraftwagen
Stundenlohnarbeiten durch Baugeräte auf Anordnung des AG ausführen.
Verrechnungssatz für Lastkraftwagen.
Menge: 15,000 h

**10.2.1.130 Verrechnungssatz für Baugerät Saugbagger**
Verrechnungssatz für Baugerät Saugbagger
Stundenlohnarbeiten durch Baugeräte auf Anordnung des AG ausführen.
Verrechnungssatz für Saugbagger
Menge: 20,000 h

*Hinweis: Angebotszusammenstellung Angebotssumme .................................. ./. Nachlass/Rabatt __ __ % .................................. Zwischensumme .................................. ./. Skonto _____ % [Zahlungsziel _____ Tage] .................................. Nettoangebotssumme ................................... + der z.Z gültigen Umsatzsteuer ................................... Bruttoangebotssumme ................................... ================= ________________________, den _______________ Der Bieter : ____________________________________________ Stempel und rechtsverbindliche Unterschrift Angebote ohne rechtsverbindliche Unterschrift werden bei der Wertung ausgeschlossen! Stamm-LV Stadt Mönchengladbach Version 2017. 01*
Angebotszusammenstellung

  Angebotssumme  ..................................

  ./. Nachlass/Rabatt  __  __ %  ..................................

  Zwischensumme  ..................................

  Nettoangebotssumme  ...................................

  + der z.Z gültigen Umsatzsteuer  ...................................

  Bruttoangebotssumme  ...................................
  =================

Stamm-LV Stadt Mönchengladbach Version 2017. 01
